# Kurt-Schumacher-Straße - Fahrbahnerneuerung
Angebotsaufforderung (GAEB DA XML 3.3, DA83)
Projekt: 4.6-2...
Währung: EUR
Erstellt mit: GXML Toolbox V3.3 R20220330, ORCA AVA 26.0.8 26.00.08, 12.05.2026

## Allgemeine Hinweise zur Ausschreibung
Es gelten die nachfolgenden allgemeinen Hinweise.

0. Allgemeine Hinweise zur Ausschreibung

Die Stadt Lünen schreibt hiermit die Fahrbahnerneuerung
der Kurt-Schuhmacher-Straße zwischen Münsterstraße und Lippebrücke aus.

Für die Maßnahme gelten die nachfolgenden allgemeinen Hinweise.

1. Beschreibung der örtlichen Verhältnisse und des Bauablaufs

Der Bauablauf hat sich jeweils unbedingt der möglichst umfangreichen Zufahrtsmöglichkeit und Zugänglichkeit der angrenzenden Einfahrten und Zugänge unterzuordnen. Die Bauabläufe sind daher so zu planen, dass eine durchgängige Erschließung gewährleistet ist. Sollte es während der verschiedenen Phasen der Verkehrssperrungen- und Regelungen für die angebundenen Anlieger zu Beeinträchtigungen kommen, sind diese Beeinträchtigungen durch eine frühzeitige Anwohnerinformation zu minimieren. Hierzu gehört auch die Information der über entsprechende Handzettel. Die Kosten für diese Aufwendungen sind einzukalkulieren.

Die Bauabwicklung erfolgt in festgelegten Bauabschnitten.
Die während der Bauzeit für die einzelnen Maßnahmen geplanten Verkehrsführungen sind an den jeweiligen Stellen
im Leistungsverzeichnis beschrieben.

2. Zufahrten, Baustelleneinrichtungs- und Lagerfläche

Die zur Versorgung/Abfuhr benutzten Verkehrswege innerhalb und außerhalb der Baustelle sind vom AN von Verschmutzung freizuhalten. Im Bedarfsfall hat eine tägliche Reinigung zu erfolgen.

Durch den Baustellenverkehr und zur Zwischenlagerung in Anspruch genommene Flächen sind zu reinigen bzw. wieder in den ursprünglichen Zustand zu versetzen.

Die exakten Maßnahmen und der Umfang der Sperrungen und Umleitungen sind jeweils mit dem zuständigen Ordnungsamt und der Polizei der Stadt Lünen abzustimmen.

Die entsprechenden Pläne sind vom AN zu erstellen und zur Genehmigung vorzulegen. Der Antragsteller muss explizit erklären, dass der Antrag im Namen der Abteilung 4.6 gestellt wird. Dabei ist auch der verantwortliche Auftraggeber der Abteilung 4.6 anzugeben.

Besondere Flächen für die Baustelleneinrichtung und als Lagerfläche können vom Auftraggeber nicht zur Verfügung gestellt werden. Es bleibt dem AN überlassen sich geeignete Lagerflächen für die jeweilige Bauzeit anzupachten.

Temporäre Lagerflächen innerhalb der Baustelle sind mit einem zwei Meter hohen Bauzaun zu sichern. Die Elemente sind gegen Umkippen zu sichern und untereinander zu verschrauben. Die Fläche ist sorgsam zu behandeln und nach dem Räumen der Baustelleneinrichtung und des Lagers wieder in einem ordnungsgemäßen Zustand zurückzuversetzen. Beschädigungen an der Oberfläche sind zu reparieren, Verschmutzungen sind zu entfernen.

3. Müllabfuhr

Die Müllabfuhr ist gemäß dem Abfallkalender der Stadt Lünen jederzeit zu gewährleisten. Können die Müllfahrzeuge baustellenbedingt die Grundstücke nicht anfahren, so hat der AN die entsprechenden Müllbehälter in der Baustelle zu transportieren. Eine gesonderte Vergütung erfolgt einmal Pauschal für die gesamte Baumaßnahme.

4. Leitungen im Baugelände / Versorgungsanlagen

Der AN hat sich jeweils rechtzeitig vor Baubeginn mit den zuständigen Versorgungsträgern in Verbindung zu setzen und sich nach Lage, Art und Umfang der Anlagen zu erkundigen und einweisen zu lassen.

Bei der Durchführung der Baumaßnahmen sind die Weisungen der Leitungseigentümer zu beachten. Erforderlichenfalls ist eine Aufsicht bei der zuständigen Stelle anzufordern. Eine Einweisung durch den AG findet nicht statt.

Alle Maßnahmen zum Schutz der vorhandenen Leitungen hat der AN im Einvernehmen mit den Leitungseigentümern und in deren Auftrag zu treffen.

Der AN hat die entsprechenden Versorgungsträger rechtzeitig zu veranlassen, die an die Oberfläche tretenden Armaturen (Schieberkappen, Hydranten u.ä.) der neuen Straßenhöhe anzupassen.

Für alle Schäden, die auf die Durchführung der Bauarbeiten zurückzuführen sind, haftet der AN eigenverantwortlich.

5. Eigenüberwachungsprüfungen

Vor Beginn der Maßnahmen sind für die ungebundenen Oberbauschichten jeweils die entsprechenden Eignungsnachweise unaufgefordert vorzulegen,
insbesondere für die Pflasterbettung.

Erforderliche Baustoffprüfungen sind vom AN eigenverantwortlich durchzuführen.

Der AN hat alle vorgeschriebenen Eigenüberwachungsprüfungen auf seine Kosten durchzuführen.

Der AN hat jeweils den geforderten Verdichtungsgrad, das geforderte Verformungsmodul oder die aufgrund von Probeverdichtungen mit dem AG vereinbarten Werte schriftlich nachzuweisen. Die in den Technischen Vorschriften (ZTV E-StB und ZTV SoB-StB) für die Auf- und Hinterfüllung, den Untergrund und die ungebundenen Tragschichten als Eignungsprüfung geforderten Nachweise der erzielten Verdichtung sind dem AG mit den dazugehörigen Versuchsprotokollen unverzüglich nach Durchführung der Versuche zu übergeben. Die Standorte der durchgeführten Versuche sind in einer Übersichtsskizze einzutragen. Zur Ausführung der Versuche muss ein in der Untersuchungsmethodik der Bodenmechanik geschulter Techniker des AN zur Verfügung stehen. Die geplante Durchführung der Eigenüberwachungsprüfung (Nachweis der erzielten Verdichtung) ist dem AG rechtzeitig vor der Durchführung der Versuche (mind. 24 Std. vorher) bekannt zu geben, damit die Bauüberwachung des AG sich an der Versuchsdurchführung beteiligen und das Versuchsprotokoll gegenzeichnen kann.

Die Verdichtungsnachweise zählen nach den Technischen Vorschriften zu den Eigenüberwachungsprüfungen des AN und werden nicht gesondert vergütet. Die Kosten für die erforderlichen Kontrollprüfungen sind in die entsprechenden Positionen mit einzurechnen.

6. Kontrollprüfungen des Auftraggebers

Sollten die gemäß den für die Herstellung des jeweiligen Gesamtbauwerks anzuwendenden Fachnormen, Richtlinien und Zusätzlichen Technischen Vorschriften erforderlichen Eignungs- oder Eigenüberwachungsprüfungen nicht rechtzeitig vorliegen, so ist der AG berechtigt entsprechende Kontrollprüfungen an Stelle der nicht erbrachten Eignungs- oder Eigenüberwachungsprüfungen zu Lasten des AN durchzuführen. Der AG behält sich vor, jederzeit zusätzliche Kontrollprüfungen jeder Art auf seine Kosten durchzuführen. Werden die erforderlichen Werte nicht erreicht, trägt der Auftragnehmer die Kosten der Kontrollprüfungen.

7. Lieferumfang

Alle für die Fertigstellung der ausgeschriebenen Arbeiten notwendigen Materialien, Geräte und Nebenleistungen sind vom AN beizubringen und in der entsprechenden Position zu kalkulieren. Alle Positionen verstehen sich einschließlich der Lieferung sämtlicher Materialien, sofern das Leistungsverzeichnis nichts anderes aussagt.

8. Vermessungstechnische Angaben und Prüfungen

Die Höhenlage und die Führung der Straßen jeweils bleiben im Wesentlichen erhalten. Es ist vorgesehen, dass jeweils das vorhandene bzw. ursprünglich vorhandene Oberflächenprofil wieder hergestellt wird. Der Unternehmer hat dementsprechend jeweils vor dem Rückbau der bestehenden Anlagen alle für die Neuerrichtung relevanten Punkte lage- und höhenmäßig vermessungstechnisch zu sichern und im Zuge der Bauausführung entsprechend zu verwenden. Sollten für die Ausführung relevante Absteckpunkte verlorengehen, hat der AN diese eigenverantwortlich und auf seine Kosten wiederherzustellen.

Die Absteckung und Sicherung sämtlicher Bauwerksstoffe gehören zu den Leistungen des Unternehmers. Absteckungen und sonstige Vermessungsarbeiten sind vom AN so rechtzeitig bekanntzugeben und durchzuführen, dass sich die örtliche Bauüberwachung des AG daran beteiligen kann oder die Ergebnisse ohne Behinderung der Bauarbeiten nachprüfen kann. Für die Nachprüfung hat der AN die erforderlichen Arbeitskräfte und Geräte zu stellen. Die Kosten hierfür sind in den entsprechenden Positionen einzurechnen. Der AN bleibt für die Richtigkeit seiner Vermessungsarbeiten voll eigenverantwortlich.

9. Vorhandene Grenzsteine

Vorhandene vorgefundene bzw. angezeigte Grenzsteine sind vom AN kostenlos durch rot gekennzeichnete Holzpfähle zu markieren und während der Bauzeit zu schützen. Infolge der Bauarbeiten beschädigte oder in der Lage veränderte bzw. ausgerissene Grenzpunkte sind vom öffentlich bestellten Vermessungsingenieur auf Kosten des Auftragnehmers wieder ordnungsgemäß herzustellen. Vorgefundene Messpunkte dürfen ohne Genehmigung der Stadt Lünen nicht entfernt werden.

10. Bauaufsicht

Der AN muss zur Leitung der Baustellen einen sachverständigen Bauleiter bestellen. Dieser ist ausreichend zu bevollmächtigen, so dass er den Baubetrieb verantwortlich führen kann. Wenn er nicht uneingeschränkt befugt ist, für und gegen den AG, Bedingungen einzugehen, muss nach Aufforderung des AG binnen 24 Stunden ein derartiger Bevollmächtigter zur Verfügung stehen.

11. Haftung

Der AN hat alle zur Sicherung der Baustellen erforderlichen Maßnahmen unter voller eigener Verantwortung zu treffen. Er haftet für sämtliche aus der Unterlassung solcher Maßnahmen dem AG oder Dritten erwachsenen unmittelbaren oder mittelbaren Schäden und verpflichtet sich, den AG von allen gegen ihn erhobenen Ansprüchen, die auf ungenügender Sicherung der Baustelle beruhen, in vollem Umfange freizustellen. Der AG trifft im Verhältnis zum AN keinerlei eigene Sicherungspflicht und zwar unbeschadet der im Übrigen vorbehaltenen Bauleitung. Der Auftragnehmer ist verpflichtet, während der Auftragsdauer eine ausreichende Haftpflichtversicherung zu unterhalten und sichert dies dem Auftraggeber mit Angebotsabgabe zu. Der Auftraggeber hat das Recht auf Nachprüfung. Er hat das Recht zur sofortigen Entziehung des Auftrages gemäß § 8 Ziffer 3 VOB/B, falls der Auftraggeber dem Verlangen auf Vorlage der Versicherungsunterlagen nicht nachkommt, oder falls der Auftragnehmer bezüglich seiner Versicherung unrichtige Angaben gemacht hat.

Der AN verpflichtet sich, alle gesetzlichen, polizeilichen und sonst erforderlichen Maßnahmen zur Sicherung zu treffen.

Der Bieter verpflichtet sich, auf den Baustellen die Unfallverhütungsvorschriften genauestens zu beachten und einzuhalten, bei Errichtung der Bau- und maschinellen Anlagen nach bestem Wissen für die Sicherheit des Betriebes zu sorgen, nach den örtlichen Verhältnissen notwendige Anordnungen und Schutzvorrichtungen zu treffen und zweckmäßige Verbesserungen zur Verhütung von Unfällen einzuführen.

Der Bieter verpflichtet sich, seine Belegschaft in regelmäßigen Zeitabständen nachdrücklich auf die Gefahren im Baubetrieb hinzuweisen und zu belehren. Bei eventuell eintretenden Unfällen wird der Auftraggeber und die Bauleitung unverzüglich informiert und ihnen eine Unfallanzeige vorgelegt.

In Übereinstimmung mit § 4 der Baustellenverordnung überträgt der AG dem AN mit der Beauftragung der Gesamtbaumaßnahme die Aufgabe, die erforderlichen Maßnahmen nach §2 und §3 Abs. 1 Satz 1 der Baustellenverordnung vom 10.Juni 1998 zu treffen. Der AN hat demnach u.a. rechtzeitig vor dem Baubeginn einen oder mehrere geeignete Koordinatoren zu bestellen, sobald hierzu die gesetzliche Erfordernis besteht. Es ist dem AN freigestellt, ob damit ein eigener Mitarbeiter des AN betraut oder ob vom AN ein entsprechend sachkundiges Fachbüro beauftragt wird. Vor der Bestellung des oder der Koordinatoren durch den AN ist dieser dem AG zu benennen. Sollten beim AG begründete Zweifel über dessen oder deren Eignung bestehen, kann der AG verlangen, dass der AN einen oder mehrere andere Koordinatoren bestellt.

Sofern ein Sicherheits- und Gesundheitsschutzplan erforderlich ist, ist dem AG eine Ausfertigung des von dem oder den Koordinatoren ausgearbeiteten Sicherheits- und Gesundheitsschutzplans vor Baubeginn zu übergeben. Anpassungen des Sicherheits- und Gesundheitsschutzplans sind jeweils unmittelbar nach deren Erarbeitung dem AN zu übergeben. Die Arbeit des oder der Koordinatoren ist von diesen fortlaufend zu dokumentieren. Die Dokumentation ist dem AG auf Verlangen vorzulegen und mit der Abnahme des Gesamtbauwerks komplett zu übergeben.

12. Arbeits- und Gesundheitsschutz

Der AN ist verpflichtet, alle erforderlichen Vorgaben der Arbeitsstättenverordnung (ArbStättV) einzuhalten.

Der Auftragnehmer verpflichtet sich die Forderungen aus den einschlägigen Regelwerken des Arbeitsschutzes einzuhalten. Hierzu gehören das Arbeitsschutzgesetz, die UVV "Grundsätze der Prävention" sowie insbesondere die UVV C 22 der BG Bau mit dem Titel "Bauarbeiten".

Der Auftragnehmer versichert dem Auftraggeber eine aktuelle Gefährdungsbeurteilung für die durchzuführenden Arbeiten zu erstellen und seine Mitarbeiter vor Aufnahme der Arbeiten zu unterweisen. Verfügt der AN nicht selbst über die entsprechenden Kenntnisse, hat er sich fachkundig beraten zu lassen. Die Durchführung der Gefährdungsbeurteilung ist zu dokumentieren, die sich daraus ergebenden Maßnahmen sind durchzuführen.

Der AN hat Toiletten- und Waschräume bereitzustellen. Bei Arbeiten auf Baustellen mit wenigen Beschäftigten sind Waschgelegenheiten und abschließbare Toiletten ausreichend.

Der AN hat unentgeltlich zu dulden und zu ermöglichen, dass die Toiletten von den Mitarbeitern der übrigen vom AG beauftragten Unternehmen sowie von sonstigen Projektbeteiligten genutzt werden.

13. Tagesberichte

Die täglichen Bauleistungen, der Personal- und Geräteeinsatz sowie die angelieferten und eingebauten Materialien sind in Tagesberichten aufzuführen und diese der Bauleitung am folgenden Arbeitstag zu übergeben. Auf dem Tagesbericht muss die Witterung und die Temperatur eingetragen werden.

14. Technische Ausführung

Für die Ausführung der Arbeiten gelten die bei der Auftragsvergabe gültige VOB, die einschlägigen gesetzlichen Bestimmungen sowie die anzuwendenden Richtlinien und DIN-Normen.

Wenn nicht gesondert in den Positionen darauf hingewiesen ist, hat der Bieter die höhenmäßige Anpassung der Straßeneinbauten in die entsprechende Oberbauposition einzurechnen. Alle Einbauteile müssen den jeweiligen für den Verkehr freigegebenen Verkehrsflächen angepasst sein.

Anzuwendende TL, ZTV und TP

Die Technischen Lieferbedingungen (TL) und Technischen bzw. Zusätzlichen Technischen Vorschriften (ZTV) sowie die Technischen Prüfbedingungen (TP) sind, sofern die gültige Fassung nachstehend oder an anderer Stelle im Bauvertrag nicht angegeben ist, in der 3 Monate vor Ablauf der Angebotsfrist gültigen Fassung maßgebend. In Zweifelsfällen ist der AG zu befragen.

- TL Gestein - StB - ZTV E - StB - ZTV A - StB
- TL SoB - StB - ZTV SoB - StB - TP SoB - StB
- TL Bitumen
- TL Asphalt - StB - ZTV Asphalt - StB - TP Asphalt - StB
- TL Beton - StB - ZTV Beton - StB - TP Beton - StB
- TL Plaster - StB - ZTV Pflaster - StB - TP Pflaster - StB
- TL Fug - StB - ZTV Fug - StB - TB Fug - StB
- ZTV SA

Gemäß §4 Nr.2 und §13 Nr.1 VOB/B sind DIN-Normen als anerkannte Regeln der Technik zu beachten.

Sonstige Vorschriften und vertragliche Hinweise

- alle einschlägigen ATV-Arbeits-, Hinweis und Regelblätter

- alle aktuellen Änderungen und Ergänzungen der Technischen Regelwerke wie z.B. die "Änderungen und Ergänzungen des Technischen Regelwerkes Asphaltstraßen" vom 08. August 2012 gemäß dem Rundschreiben Straßenbau Nr. 11/2012 des BMVBS

- Richtlinien für die Absicherung der Baustelle (RSA) sowie die zusätzliche technischen Vertragsbedingungen ZTV-SA Auf Abschnitt 1.5 g - Benennung eines "Verantwortlichen" sowie aus Abschnitt 3.7 *Überwachung, Unterhaltung und Reinigung* der RSA wird besonders verwiesen.

- Ablagerungsstellen

Die Beschaffung von Ablagerungsstellen für nicht wiederverwendbare Stoffe, z.B. Bodenmassen und Straßenbaustoffe (Abfall), ist Sache des AN, sofern hierzu in einzelnen Positionen des Leistungsverzeichnisses keine andere Angabe gemacht wird. Vorgenannte Materialien sind im Einvernehmen mit der zuständigen Unteren Abfallbehörde des Kreises Unna zu beseitigen. Hierbei sind insbesondere das Abfallbeseitigungsgesetz mit Ausführungsgesetz und das Naturschutzgesetz sowie die Verordnung über die Abfallbeseitigung im Gebiet des Regierungsbezirks in der jeweils gültigen Fassung zu beachten.

Vor der Beseitigung dieser Stoffe ist dem AG gegenüber der Nachweis über die erfolgte Regelung mit der zuständigen Abfallbeseitigungsbehörde zu erbringen.

15. Aufmaße / Berechnung der Leistung

Für die Abrechnung ist vom AN für jede Maßnahme ein eigener Lageplan als Abrechnungs- und Bestandszeichnung anzufertigen, in den alle Arbeiten entsprechend den Einzelaufnahmen übersichtlich und prüfbar zusammengefasst und eingetragen sind.

Die Abrechnungsgrundlagen sind vom AN so aufzubereiten, dass sie für die spätere weitere Verwendung durch den AG für Abrechnungen nach dem Kommunalabgabengesetz (KAG) und für den Verwendungsnachweis (Trennung nach zuwendungsfähigen und nicht-zuwendungsfähigen Kosten) verwendet werden können. Das bedeutet eine entsprechende Kennzeichnung / Zuordnung der Abrechnungspositionen. Der entsprechende Aufwand ist in allen Positionen einzukalkulieren. Die genaue Form der Rechnungsaufbereitung ist mit dem Auftraggeber frühzeitig abzustimmen.

Aufzumessen ist die Topografie der Oberflächen aller neuen Anlagen mit allen sichtbaren flächen-, strecken- und stückbezogenen Bauteilen, wie Befestigungen (Asphalt, Pflaster, Platten, wassergebundene Decke, Grün, etc.), Einfassungen (Borde, Rinnen, etc.), Einbauten (Kanaldeckel, Schieber- und Hydrantenkappen, Poller, Leuchten, Straßenabläufen, etc.), Baumbestand (inkl. Baumscheibe), anderen herausragenden topografischen Objekten, Gewässern und Böschungen.

Werden im Zuge der Vermessung Messdifferenzen aufgrund vorhandener Netzspannungen im amtlichen Lagefestpunktfeld festgestellt, so kann das Aufmaß zur Abrechnung innerhalb eines eigenen örtlichen Systems vorgenommen werden. Die Vermessung in einem örtlichen System zu Abrechnungszwecken bedarf der schriftlichen Zustimmung des Auftraggebers.

Das Aufmaß ist Abrechnungsgrundlage zur Schlussrechnung. Alle vorherigen während der Bauzeit zu tätigenden Aufmaße bleiben hiervon unberührt. Das Aufmaß ist vom Auftraggeber und Auftragnehmer anzuerkennen.

Aus den Ergebnissen der vermessungstechnischen Leistungen ist ein Abrechnungsplan zu erstellen und digital als dwg / dxf-Datei in der Version AutoCAD 2008 und als PDF-Datei auf CD-Rom zu übergeben. Der Abrechnungsplan ist 2-fach als Papierplot (farbig) zu übergeben.

Die für die Mengenermittlung erforderlichen Maße sind zu ermitteln und im Abrechnungsplan darzustellen. Fugendichtungsbänder und Schnittkanten sind unter Angabe der Einzellängen nachzuweisen.

Bei elektronischer Bauabrechnung und Lieferung von digitalen Abrechnungsdaten sind die Regelungen für die elektronische Bauabrechnung (REB) einzuhalten. Die REB- und GAEB (Gemeinsamer Ausschuss Elektronik im Bauwesen) - Verfahrensbeschreibungen sind jeweils in der aktuellen Ausgabe zu beachten.

Die Übergabe von digitalen Abrechnungsdaten erfolgt im Datenformat DA11 nach REB auf CD-ROM.

In den Abrechnungsplänen sind jeweils die Positionsnummern einzutragen.

Für Aufmaß und Abrechnung der Leistungen sind, falls in den Vorbemerkungen und Positionen nichts anderes gesagt, jeweils die geltenden Technischen Vorschriften und VOB Teil B und C maßgebend.

Die vom Unternehmer zu liefernden Baustoffe, die nach Wiegekarten abgerechnet werden (Schüttgüter), müssen über eine amtliche Waage laufen. Die Wiegekarten sind unmittelbar nach Anlieferung der Materialien dem Beauftragten des AG zur Gegenzeichnung vorzulegen. Bei späterer Abgabe der Wiegekarte erfolgt für diese Mengen keine Vergütung.

Zusätzlicher Arbeitsraum - z.B. beim Setzen der Rinnen und Bordsteine etc. - wird nicht gesondert abgerechnet und ist daher in die entsprechenden Positionen mit einzukalkulieren.

16. Lieferscheine und Wiegekarten

Lieferscheine und Wiegekarten werden für die Abrechnung nur anerkannt, wenn sie am Tage der Anlieferung von einem Beauftragten des AG abgezeichnet und diesem sofort Durchschriften übergeben werden.

## Wichtiger Hinweis
Die Erneuerung der Fahrbahn der Kurt-Schumacher-Straße erfolgt zwischen Münsterstraße und Lippebrücke.

Der Abschnitt ist in drei Einzelabschnitte aufzuteilen.

Abschnitt 1 / BA 1:
Westliche Richtungsfahrbahn der Kurt-Schumacher-Straße
von nördlicher Ausbaugrenze Münsterstraße bis zur südlichen Ausbaugrenze Lippebrücke einschließlich Engelstraße

Abschnitt 2 / BA 2.1:
Östliche Richtungsfahrbahn der Kurt-Schumacher-Straße
von südlicher Ausbaugrenze Lippebrücke bis zur Kreuzung Engelswiese (ZOB) einschließlich Merschstraße

Abschnitt 3 / BA 2.2:
Östliche Richtungsfahrbahn der Kurt-Schumacher-Straße
von der Kreuzung Engelswiese (ZOB) bis zur nördlichen Ausbaugrenze Münsterstraße

Der exakte Bauanfang und das exakte Bauende werden von der Bauüberwachung des AG örtlich angezeigt.

Es ist geplant, die Erneuerung der Fahrbahn unter Vollsperrung für den Individualverkehr auszuführen.

Die Fahrbahnmarkierung wird größtenteils wie vorhanden wiederhergestellt. Eine Änderung erfolgt in der Merschstraße. Zudem werden die Radfahrstreifen mit einer Rot-Markierung  hervorgehoben. Vor Baubeginn hat eine Bestandsaufnahme der Fahrbahnmarkierung zu erfolgen. Eine gesonderte Vergütung erfolgt einmal Pauschal für die gesamte Baumaßnahme.

Die Ausführung der Fahrbahnerneuerung ist mit dem AG abzustimmen. Die Ausführung der Markierungsarbeiten erfolgt unter Vollsperrung und muss vor Verkehrsfreigabe hergestellt werden.

## 01 Straßenbauarbeiten

### Bereich 01 Baustelleneinrichtung

#### Titel 01.10 Baustelleneinrichtung

**01.10.0010 An- und Abfuhr einer kompletten Baustelleneinrichtung für den AN**
*** Pauschalposition
An- und Abfuhr, ab- und aufladen, aufstellen und abbauen,
ggfs. umbauen aller für die Bauausführung erforderlichen Einrichtungen wie Geräte, Maschinen, Bauwagen, Absperrungen und Beleuchtungen der Baustelle sowie heranbringen von Wasser, Gas und Strom von den durch die Versorgungsträger angegebenen Stellen bis zur jeweiligen Anschlussstelle im Bereich der Baustelle.
Die Vorhaltung aller Einrichtungen, Geräte, Maschinen und ähnlichem ist in den Einheitspreis der jeweiligen Position einzurechnen.
Die geforderte Vergütung für diese Position wird zur Hälfte bei der ersten Abschlagzahlung berücksichtigt.
Die Restsumme wird erst nach Abbau und Abfuhr der gesamten Baustelleneinrichtung fällig.

Soweit nicht für Bauleistungen das Einrichten der Baustelle als besonderer Ansatz enthalten ist, umfasst die Pauschale die Vergütung der Baustelleneinrichtung und -betreibung für alle Bauteile und Bauleistungen für die gesamte Bauzeit.

Bei der Baustelleneinrichtung ist insbesondere Rücksicht auf Personen mit Mobilitätseinschränkung und Sehbehinderung zu nehmen.
Menge: 1,000 psch

**01.10.0020 Anliegerinformation erstellen und verteilen**
*** Pauschalposition
Anliegerinformation entsprechend der Bauabschnitte erstellen und verteilen.
Im Text enthalten sind Angaben über Baubeginn, Bauablauf, Bauabschnitte, Sperrungen, zuständige Ansprechpartner des AN und AG.
Informationsschreiben sind mit dem AG abzustimmen und vor Beginn der Baumaßnahme bzw. der einzelnen Bauabschnitte an alle Anlieger zu verteilen.
Bei Änderungen der Verkehrsführung, Einschränkungen der Anlieger usw. sind erneut alle Anlieger zu informieren.
Vergütet wird diese Leistung einmalig für die gesamte Bauzeit der Baumaßnahme.
Menge: 1,000 psch

**01.10.0030 Mülltransport während der gesamten Bauzeit**
*** Pauschalposition
Müllbehältnisse (Hausmüll, Altpapier, gelber Sack, Biotonne etc.) der Anlieger zu einem geeigneten Sammelplatz gemäß Baufortschritt befördern. Nach Leerung sind die Tonnen zurückzustellen. Der Sammelplatz muss für die Müllabfuhr ungehindert zu erreichen sein. Die Koordination mit den
Entsorgungsunternehmen obliegt dem AN.

Die Müllabfuhr ist gemäß dem Abfallkalender der Stadt Lünen
zu gewährleisten.

Die Tonnen sind gemäß der Hausnummern zu kennzeichnen.
Vergütet wird dies einmalig für die gesamte Bauzeit der Baumaßnahme.
Menge: 1,000 psch

**01.10.0040 Anrampung Einfahrten und Querungsstellen**
Für die jederzeitige Erreichbarkeit aller Hauseingänge und Einfahrten sowie zur Gewährleistung der Barrierefreiheit an Querungsstellen im Baustellenbereich erforderliche Anrampungen aus bituminösem Material am Bordstein / an der Rinne herstellen.
Die Herstellung erfolgt auf Ölpappe zur späteren, restlosen Entfernung des bituminösen Straßenbelags.
Einzurechnen sind die Herstellung, Unterhaltung, Beseitigung und Entsorgung, sowie die damit zusammenhängenden Erschwernisse in drei Bauphasen.
Abrechnung in t.
Menge: 3,000 t

**01.10.0050 Vermessungstechnische Aufnahme des Ausbaubereiches**
*** Pauschalposition
Ausbaubereich digital aufmessen und zur Arbeitsvorbereitung, Erstellung des Einbaukonzeptes und des Markierungsplans sowie als Grundlage für die Abrechnung verwenden.
Hinweis zum Datenaustausch mit dem AG:
Georeferenzierung im ETRS89 Lagebezugssystem
Menge: 1,000 psch

**01.10.0060 Wochenendarbeit**
Hier sind alle zusätzlichen Kosten, wie z. B. zusätzliche Lohnkosten, Gebühren für Ausnahmegenehmigungen, zusätzliche Kosten für die Asphaltmischanlage, für Annahmestellen (sämtliche Ausbaumaterialien), Lieferwerken (sämtliche Einbaumaterialien), zusätzliche Kosten für sämtliche bereitgestellte eigene Fahrzeuge/Maschinen und/oder Fremdfahrzeuge, etc., die aufgrund von Wochenendarbeit und Nachtarbeit anfallen, einzurechnen.
Zeitraum: Freitag, 20:00 Uhr, bis Montag, 6:00 Uhr
Hinweis:
Vergütung erfolgt nur bei Ausführung von Asphaltarbeiten mit Fertigereinsatz (zur Einhaltung der vorgegebenen Bauzeit)
Menge: 3,000 Stck

### Bereich 02 Verkehrssicherung und Verkehrsführung

*Hinweis: Vorbemerkungen*
Die Regelwerke RSA 21 und ZTV-SA 97 sind zu beachten.
Der Befähigungsnachweis gemäß MVAS 99 ist mit dem
Angebot einzureichen.

Für sämtliche Verkehrszeichen und Elemente der Verkehrs- sicherung und Verkehrslenkung sind die Kosten für Vorhaltung, Wartung und Instandsetzung in die Einheitspreise einzurechnen, ausgenommen sind gesonderte Vergütungs- positionen.

Vorübergehende Markierungen

Beim Aufbringen der Gelbmarkierungen sind die Verlegebedingungen der Hersteller, insbesondere die spezifischen Informationen über zugelassene Verlegetemperaturen, Bedingungen für den Einsatz von Primer, Trocknung der Asphaltschicht u. dgl., sind zu beachten.
Das Säubern und evtl. Trocknen der Asphaltfläche, das Einmessen und Vormarkieren sowie temporäre Verkehrssicherungsmaßnahmen zur Durchführung der Markierungsarbeiten sind bei der Preisbildung zu berücksichtigen.

Ortsfeste Plantafeln

Ortsfeste Plantafeln (z. B. Wegweisertafeln), die aufgrund baustellenbedingter Änderungen der Verkehrsführung außer Kraft gesetzt werden müssen, sind mittels berührungsfreier Auskreuzvorrichtungen aus Kunststoff oder Metall, beklebt mit Folie Typ 3, gem. DIN 67520 Teil 4, durchzukreuzen.
Die zur Montage / Demontage notwendige Verwendung von Leitern oder der Einsatz von Hubsteigern (z. B. bei Schilderbrücken) sowie die temporären Verkehrssicherungsmaßnahmen zur Absicherung der Arbeitsstelle sind bei der Preisbildung zu berücksichtigen.

Lichtsignalanlagen

Auf-, Um- und Abbau mobiler Lichtsignalanlagen erfolgen nach den Erfordernissen des Bauablaufes.

Für die Planung und Berechnung von Lichtsignalanlagen sind die jeweils gültigen Richtlinien für Lichtsignalanlagen zu beachten. Es dürfen grundsätzlich nur über das Stromnetz betriebene kabelgesteuerte Lichtsignalanlagen gem. den Technischen Lieferbedingungen für transportable Lichtsignalanlagen, Typ D, eingesetzt werden.
Der Auftragnehmer hat die notwendigen signaltechnischen Planungen und Berechnungen in rechtzeitiger Abstimmung
mit der zuständigen Verkehrsbehörde durchzuführen.
Die dortigen Auflagen zur Steuerung der Anlage (z. B. verkehrsabhängige oder tageszeitabhängige Steuerung) sind bei der Planung zu berücksichtigen.

Es sind Steuergeräte zu verwenden, mit denen eine tageszeitabhängige Schaltung von bis zu 5 Signalprogrammen möglich ist. Darüber hinaus müssen die Steuergeräte mit einer Funkuhr ausgestattet sein, um eine Koordinierung mit ortsfesten Lichtsignalanlagen zu ermöglichen.

Bei der Kalkulation der Einrichtungen für die Lichtsignalanlagen sind bei querenden Verkehrsströmen grundsätzlich Wiederholungssignale für den Fahrzeugverkehr zu berücksichtigen.

Die zum Auf-, Um- und Abbau von Lichtsignalanlagen erforderlichen Verkehrssicherungsmaßnahmen sind in die Einheitspreise einzurechnen und werden nicht gesondert vergütet.

Der zum Betreiben der Anlage notwendige Stromanschluss ist vom Auftragnehmer selbst herzustellen. Die Stromkosten sind in die Einheitspreise einzurechnen.

Das Betreiben sowie die Vorhaltung und Wartung von mobilen Lichtsignalanlagen wird im Zeitraum von der Inbetriebnahme bis zur endgültigen Außerbetriebnahme (pro Betriebstag) vergütet.

Der verkehrsabhängige Betrieb sämtlicher während der Baumaßnahme aufgestellter Lichtsignalanlagen kann mittels Detektoren gesteuert werden. Damit zusammenhängende Kosten sind in die entsprechenden Positionen einzurechnen.

Die verkehrstechnischen Unterlagen und der Betriebsnachweis müssen in der Anlage hinterlegt sein.
Die Telefonnummer des Bereitschaftsdienstes muss an der Lichtsignalanlage sichtbar angebracht sein.

Der Zeitpunkt der In- und Außerbetriebnahme einer mobilen Anlage ist zu protokollieren und der zuständigen Fachabteilung unverzüglich per Fax bzw. E-Mail anzuzeigen.
Im Zusammenhang mit dem Auf-, Um- oder Abbau mobiler Anlagen notwendig werdende Maßnahmen an ortsfesten Lichtsignalanlagen sind rechtzeitig mit den Fachdienststellen des Straßenbaulastträgers abzustimmen.
Das Abdecken oder Freimachen von Signalgebern ortsfester Lichtsignalanlagen darf ausschließlich durch autorisierte Signalbaufirmen vorgenommen werden.

#### Titel 02.10 Verkehrsregelung und -sicherung

**02.10.0010 Verkehrssicherung/Verkehrsregelung**
*** Pauschalposition
Sicherung der Baustelle, Umleitung und Regelung des öffentlichen Verkehrs nach Maßgabe der zuständigen Straßenverkehrsbehörde mit der erforderlichen Beschilderung,
Gelbmarkierung und Beleuchtung einschließlich Abtransport, Vorhaltung, Wartung und Umsetzung der erforderlichen Gebots-, Verbots-, Hinweisschilder u.s.w. während der Bauzeit (7 Tage pro Woche + 24 h Service, einschließlich Sonn- und Feiertagszuschläge).

Verkehrssicherung und Verkehrsführung aufbauen, ständig
unterhalten, betreiben und abbauen.

Alle Aufwendungen und Kosten gemäß Baubeschreibung und Vorbemerkung sind in diese Position einzurechnen. Dazu zählen insbesondere insbesondere auch die Aufwendungen für den Umbau der Verkehrsführung von einer Bauphase zur nächsten Bauphase.

Ebenfalls in dieser Position enthalten sind sämtliche Kosten für die Erstellung und Änderung der erforderlichen Verkehrsleit-, Umleitungs- und Beschilderungspläne. Die vorgenannten Pläne sind dem AG mindestens 14 Tage vor Baubeginn zur Genehmigung vorzulegen.
Der Antragsteller muss explizit erklären, dass der Antrag im Namen des Fachbereiches Straßenbau gestellt wird. Dabei ist auch der verantwortliche Auftraggeber des Fachbereiches Straßenbau anzugeben.

Einrichtungen zur Verkehrssicherung und Verkehrsregelung nach StVO und RSA in Abstimmung mit der Straßenverkehrsbehörde unter Aufrechterhaltung des Anliegerverkehrs, einschließlich Einholen der Genehmigungen und Gebühren.

Gestellung aller vollretroreflektierenden Verkehrszeichen und der erforderlichen Beleuchtung durch den AN. Zerstörte bzw. abhanden gekommene Gegenstände sind sofort zu ersetzen und werden nicht zusätzlich vergütet.

Zudem sind die Kosten für ggf. erforderliche Änderungen
bzw. Ergänzungen der Baustellenbeschilderung mit handelsüblichen Verkehrszeichen, die während der Bauzeit vom AG zusätzlich angeordnet werden mit einzurechnen (bis 12 VZ).

50 v. H. der Pauschale werden nach betriebsfertigem Aufbau, der Rest nach Abbau der Verkehrseinrichtung vergütet.
Menge: 1,000 psch

#### Titel 02.20 Verkehrssicherungseinrichtungen

**02.20.0010 Verkehrszeichen aufstellen und abbauen**
Verkehrszeichen liefern, einschließlich der Aufstellvorrichtungen vom Lkw abladen und gemäß des genehmigten Verkehrszeichenplans aufstellen und nach Abschluss der Maßnahme abbauen, auf Lkw aufladen und abfahren.
Menge: 80,000 Stck

**02.20.0020 Zusatzzeichen montieren und entfernen.**
Zusatzzeichen einschließlich des Befestigungsmaterials liefern, vom Lkw abladen und gemäß des genehmigten Verkehrszeichenplans an der Aufstellvorrichtung eines Verkehrszeichens montieren und nach Abschluss der Maßnahme demontieren, auf Lkw aufladen und abfahren.
Menge: 40,000 Stck

**02.20.0030 Maßnahme bezogenes Zusatzzeichen anfertigen**
Maßnahme bezogenes Zusatzzeichen der Größe 2, (z. B. Zeitzusätze für Halteverbote u. dgl.) nach Angabe der Straßenverkehrsbehörde anfertigen.
Die Beschriftung erfolgt mit schwarzen Klebefolien (Schriftzeichen und Piktogramme) auf einem retroreflektierenden weißen Grundkörper mit schwarzem Rand.
Menge: 40,000 Stck

**02.20.0040 Bake aufstellen und abbauen**
Bake einschließlich der Aufstellvorrichtung vom Lkw abladen, gemäß des genehmigten Verkehrszeichenplans aufstellen und nach Abschluss der Maßnahme abbauen, auf Lkw aufladen und abfahren.
Menge: 120,000 Stck

**02.20.0050 Absperrschranke/VZ 600 aufstellen und abbauen**
Absperrschranke / VZ 600 (Länge 2000 mm; Höhe 1000 mm; Höhe VZ 250 mm) einschließlich der Aufstellvorrichtungen liefern, vom Lkw abladen und nach genehmigten Verkehrszeichenpläne aufstellen, nach Abschluss der Maßnahme abbauen, auf Lkw aufladen und abfahren.
Für die Absicherung von Arbeitsstellen, Absturzkanten, Fußgängerführungen u. dgl. sind ausschließlich mobile Absturzsicherungen mit Blindentastleiste (Höhe 100 mm) gemäß TL Absperrschranken zu verwenden.
Der Aufbau und Abbau erfolgt für drei Bauabschnitte.
Menge: 1400,000 m

**02.20.0060 Plantafel aufstellen und abbauen**
Hinweis-, Verschwenkungs-, Überleitungs- oder Einengungstafel u. dgl. (Größe über 1 m² bis einschließlich 3 m²)
einschließlich der statisch notwendigen Aufstellvorrichtungen liefern, vom Lkw abladen und gemäß des genehmigten Verkehrszeichenplans aufstellen und nach Abschluss der Maßnahme abbauen, auf LKW aufladen und abfahren.

Die Aufstellorte befinden sich sowohl innerhalb als auch ausserhalb des Arbeitsstellenbereiches bis ca. 4 km (z. B. bei weiträumigen Hinweis- oder Umleitungsbeschilderungen o. dgl.).

Die Beschriftung der Plantafeln wird, soweit es sich nicht um reguläre Verkehrszeichen gem. StVO (wie z. B. Verschwenkungs- und Einengungstafeln u. dgl.) handelt, gesondert vergütet.

Bauphase 1: 6 Stck
Bauphase 2.1 und 2.2: 6 Stck
Menge: 12,000 Stck

**02.20.0070 Anfertigung einer Plantafel**
Maßnahme bezogene Plantafel (z. B. Überleitungstafeln, Fahrstreifen- und Verschwenkungstafeln sowie Umleitungs- und Wegweisungstafeln u. dgl.) nach Angabe der Straßenverkehrsbehörde mit voll retroreflektierender Folie anfertigen, Größe über 1 m² bis einschließlich 3 m².
Menge: 12,000 Stck

**02.20.0080 Verkehrszeichen abdecken**
Ortsfeste Verkehrszeichen nach den genehmigten Verkehrszeichenplänen außer Kraft setzen. Dazu die Verkehrszeichen mit einer geeigneten, nicht durchscheinenden Schilderhülle,
o. dgl. abdecken, vorhalten, warten und instand setzen und nach Abschluss der Maßnahme wieder entfernen.
Die Verwendung von Klebebändern zur Außerkraftsetzung von Verkehrszeichen ist untersagt.
Menge: 20,000 Stck

**02.20.0090 Auskreuzvorrichtung für Hinweistafeln, Aufstellhöhe bis 5 m**
Vorhandene Hinweistafeln, Wegweiser u. dgl., Fläche bis
6,00 m², Aufstellhöhe (UK Tafel) bis 5,00 m, berührungsfrei mit geeigneten mobilen Teilauskreuz- oder Auskreuzvorrichtungen nach den Vorgaben der Straßenverkehrsbehörde auskreuzen und nach Abschluss der Maßnahme die Vorrichtungen wieder entfernen.
Ausführung:
Drei Bauphasen entlang der Umleitungsstrecken
Menge: 15,000 Stck

#### Titel 02.30 Vorübergehende Markierungen

**02.30.0010 Fahrbahnmarkierung aus gelber Folie (Typ I, P2) herstellen**
Fahrbahnmarkierungen aus gelber Markierungsfolie gem. TL M in einer Breite von 12 cm liefern und entsprechend der genehmigten Verkehrszeichenpläne aufbringen. Nach Abschluss der Baumaßnahme die Markierung deckenschonend und rückstandslos entfernen und das anfallende Material fachgerecht
entsorgen.
Größere Breiten (z. B. für Haltebalken o. dgl.) sind linear umzurechnen.

Material:
Markierungsfolie Typ I
Verkehrsklasse P2
Menge: 300,000 m

**02.30.0020 Fahrbahnpfeilzeichen (Typ I, P2) herstellen**
Fahrbahnpfeilzeichen aus gelber Markierungsfolie gem. TL M liefern und entsprechend der genehmigten Verkehrszeichenpläne aufbringen. Nach Abschluss der Baumaßnahme die Markierung deckenschonend und rückstandslos entfernen und
das anfallende Material fachgerecht entsorgen.

Material:
Markierungsfolie Typ I
Verkehrsklasse P2
Menge: 20,000 Stck

**02.30.0030 Fahrbahnpfeilzeichen (Typ I, P2), Zusatzpfeil, herstellen**
Fahrbahnpfeilzeichen, Zusatzpfeil, aus gelber Markierungsfolie gem.TL M liefern und entsprechend der genehmigten Verkehrszeichenpläne aufbringen. Nach Abschluss der Baumaßnahme die Markierung deckenschonend und rückstandslos entfernen und das anfallende Material fachgerecht entsorgen.

Material:
Markierungsfolie Typ I
Verkehrsklasse P2
Menge: 5,000 Stck

#### Titel 02.40 Mobile Lichtsignalanlagen

**02.40.0010 Signaltechnische Planung für LSA mit 6 - 9 Signalgruppen erstellen.**
Signaltechnische Planung für eine mobile Lichtsignalanlage mit 6 bis 9 Signalgruppen in Abstimmung mit der Straßenverkehrsbehörde erstellen.
Signalzeiten- und -lagepläne anfertigen und der zuständigen Fachabteilung zur Prüfung vorlegen.
Von dort angeordnete Änderungen in die entsprechenden Pläne einarbeiten.
Die Lichtsignalanlage nach den genehmigten Plänen programmieren.
Einzurechnen sind bis zu drei nachträgliche Programm- bzw. Parameteränderungen, welche innerhalb von 12 Stunden nach Aufforderung der Verkehrsbehörde implementiert sein müssen.

LSA 1: Bauphase 1 Kurt-Schumacher-Str./Engelstraße/Am ZOB
LSA 2: Bauphase 1 Kurt-Schumacher-Str./Merschstraße
LSA 3: Bauphase 2.2 Kurt-Schumacher-Str./Engelstr./Am ZOB
Menge: 3,000 Stck

**02.40.0020 Signaltechnische Planung für LSA mit 3 - 5 Signalgruppen erstellen**
Signaltechnische Planung für eine mobile Lichtsignalanlage mit 3 bis 5 Signalgruppen in Abstimmung mit der Straßenverkehrsbehörde erstellen.
Signalzeiten- und -lagepläne anfertigen und der zuständigen Fachabteilung zur Prüfung vorlegen.
Von dort angeordnete Änderungen in die entsprechenden Pläne einarbeiten.
Die Lichtsignalanlage nach den genehmigten Plänen programmieren.
Einzurechnen sind bis zu drei nachträgliche Programm- bzw. Parameteränderungen, welche innerhalb von 12 Stunden nach Aufforderung der Verkehrsbehörde implementiert sein müssen.

LSA 4: Bauphase 2.2 Kurt-Schumacher-Str./Merschstraße
Menge: 1,000 Stck

**02.40.0030 Signalgeber montieren und demontieren**
Signalgeber einschließlich sämtlicher Aufstellvorrichtungen, Maste, Ausleger, Befestigungsmaterialien, Tragekonstruktionen für die Luftverkabelung u. dgl. liefern und vom Lkw abladen.
Den Signalgeber an dem nach dem genehmigten Signallageplan aufgestellten Mast montieren und die notwendige Verkabelung vornehmen und nach Abschluss der Maßnahme den Signalgeber einschließlich sämtlicher o. g. Einrichtungen abbauen, auf Lkw laden und abfahren.
Der Aufwand für notwendige Einmessungen der Maststandorte ist bei der Preisbildung entsprechend zu berücksichtigen.

LSA 1: bis zu 12 Signalgeber
LSA 2: bis zu 10 Signalgeber
LSA 3: bis zu 9 Signalgeber
LSA 4: bis zu 9 Signalgeber
Menge: 40,000 Stck

**02.40.0040 Auf- und Abbau des Steuergerätes für mobile Lichtsignalanlage**
Steuergerät für eine mobile Lichtsignalanlage liefern, aufstellen, den elektrischen Stromanschluss herstellen und nach Beendigung der Baumaßnahme einschließlich Stromanschluss wieder abbauen.
Der Stromanschluss ist vom AN in Abstimmung mit dem jeweiligen Energieversorger selbst zu erstellen. Damit zusammenhängende Kosten, z. B. für die Einrichtung und Demontage des Elektroanschlusses, sind in den Einheitspreis einzurechnen.
Menge: 4,000 Stck

**02.40.0050 Infrarotdetektor montieren und demontieren**
Infrarotdetektor liefern, an den dafür vorgesehenen Masten montieren und verkabeln und nach Abschluss der Maßnahme Detektor demontieren und abfahren.
Menge: 16,000 Stck

**02.40.0060 Anforderungstaster montieren und demontieren**
Taster für die Anforderung des Fußgängersignals liefern, an den dafür vorgesehenen Masten montieren und verkabeln und nach Abschluss der Maßnahme Anforderungstaster demontieren und abfahren.
Menge: 8,000 Stck

**02.40.0070 Zusatzeinrichtungen für mobile LSA**
Mobile LSA mit Zusatzeinrichtungen gemäß TL transportable LSA ausstatten. Die Zusatzeinrichtungen umfassen akustische und taktile Signalgeber gemäß DIN 32981 (für blinde und sehbehinderte Fußgehende):
- akustische Signalgeber bestehend aus dem Orientierungs- und dem Freigabesignal
- zusätzlicher Anforderungstaster an der Unterseite des Anforderungsgerätes
Akustische und taktile Signalgeber für Blinde und Sehbehinderte gemäß RiLSA in die mobile LSA implementieren.
Menge: 4,000 Stck

**02.40.0080 LSA mit 7 - 15 Signalgebern vorhalten, warten u. betreiben**
Mobile Lichtsignalanlage mit 6 bis 14 Signalgebern (im Mittel 10 Signalgebern) einschließlich sämtlicher zum Betrieb der Anlage erforderlichen Einrichtungen, wie Steuergerät, Luftverkabelung, Aufstellvorrichtungen, Infrarotdetektoren, Anforderungstaster u. dgl., vorhalten, warten und betreiben.
Die Kosten für die Stromversorgung der Lichtsignalanlage sind in den Einheitspreis einzurechnen.
Abgerechnet wird nach linearer Umrechnung der tatsächlichen Anzahl der Signalgeber bezogen auf die zur Kalkulation anzusetzende angegebene mittlere Anzahl der Signalgeber.
(Beispiel: Ist-Anzahl 12 Signalgeber
Abrechnungs-EP: Angebots-EP x 12 / 10)
Menge: 21,000 d

### Bereich 03 Erdarbeiten

#### Titel 03.10 Aufbruch- und Erdarbeiten

*Hinweis: Hinweis*
Die Ausführung sämtlicher Positionen erfolgt in unterschiedlich großen Teilflächen entsprechend der einzelnen Bauabschnitte. Kosten, die sich daraus ergeben, sind in die Einheitspreise der einzelnen Positionen einzukalkulieren.

Behinderungen, beim Fräsen durch Einbauten wie Schachtabdeckungen, Straßenablauf-Aufsätze, Abdeckungen von Abzweigkästen und Kabelschächten, Hydranten- und Schieberkappen in der Fräsfläche, werden in einer gesonderten Position vergütet.

Das Fräsen und Aufnehmen von Asphaltflächen zur Herstellung einer geraden Anschlusskante ist in die Fräsposition mit einzukalkulieren und wird nicht gesondert vergütet.

**03.10.0010 Asphalt schneiden bis d = 4 cm**
Asphaltbefestigung im Bereich der Fahrbahnen abschnittsweise maschinell in angegebener Dicke für den Anschluss an den vorhandenen Asphaltbelag schneiden.
Die Arbeitserschwernisse für das Aufbrechen der Asphaltbefestigung im Schnittbereich sind in dieser Position mit einzurechnen.
Dicke = 4 cm
Bei einer Dicke von über 4 cm erhöht sich der EP proportional zur angegebenen Dicke.
Menge: 215,000 m

**03.10.0020 Asphalt schneiden bis d = 12 cm**
Asphaltbefestigung im Bereich der Fahrbahnen abschnittsweise maschinell in angegebener Dicke für den Anschluss an den vorhandenen Asphaltbelag schneiden.
Die Arbeitserschwernisse für das Aufbrechen der Asphaltbefestigung im Schnittbereich sind in dieser Position mit einzurechnen.
Dicke = 12 cm
Bei einer Dicke von über 12 cm erhöht sich der EP proportional zur angegebenen Dicke.
Menge: 175,000 m

**03.10.0030 Asphalt schneiden bis d = 22 cm**
Asphaltbefestigung im Bereich der Fahrbahnen abschnittsweise maschinell in angegebener Dicke für den Anschluss an den vorhandenen Asphaltbelag schneiden.
Die Arbeitserschwernisse für das Aufbrechen der Asphaltbefestigung im Schnittbereich sind in dieser Position mit einzurechnen.
Dicke = 22 cm
Bei einer Dicke von über 22 cm erhöht sich der EP proportional zur angegebenen Dicke.
Menge: 125,000 m

**03.10.0040 Rückschnitt an zuerst eingebauter Fahrbahnseite herstellen**
Asphaltschichten der zuerst eingebauten Fahrbahnseite beim Einbau von Walzasphalt "heiß an kalt" an den Bauabschnittsgrenzen maschinell im Abstand von mindestens 10 cm vom Bestand senkrecht schneiden.
Die Arbeitserschwernisse für das Aufbrechen der Fahrbahnbefestigung im Schnittbereich sind in dieser Position mit einzurechnen.
Der durch den Rückschnitt verursachte Mehrverbrauch an eingebautem Asphaltmischgut, die Aufnahme und Verwertung des abgetrennten Asphalts und die Säuberung der Trennfläche für die Nahtbehandlung bei Binder- und Tragschichten ist einzurechnen.
Dicke: 12 cm
Bei abweichenden Dicken wird der EP proportional zur angegebenen Dicke angepasst.
Rückschnitt:
BA2.1 / BA1
BA2.2 / BA1
BA1 Einmündung Engelstraße
BA2.1 Einmündung Merschstraße
Menge: 90,000 m

**03.10.0050 Asphaltbefestigung, d = 12 - 22 cm, aufnehmen und abfahren**
Asphaltbefestigung aufbrechen, aufnehmen, laden und abfahren. Aufbruchstücke zerkleinern, Kantenlängen bis 40 cm. Aufbruchgut nach Wahl des AN verwerten.

Fläche = Fahrbahn der Engelstraße
Einschließlich Unterlage = Oberbauschicht
Dicke der Asphaltbefestigung = im Mittel 17 cm
Gesamtaufbruchtiefe über 12 bis 22 cm.

Ausbauasphalt gemäß Analytik:
≤ 25 mg/kg PAK nach EPA
≤ 0,1 mg/l Phenolindex

Vorhandene Markierung aus Plastikmasse entsprechend der kalkulierten Wiederverwendung des Ausbauasphaltes ggfs. nach Wahl des AN in einem separaten Arbeitsgang aufnehmen, verwerten oder entsorgen. Ein etwaiger Mehraufwand für das Entfernen der vorhandenen Markierung ist einzurechnen und wird nicht gesondert vergütet.
Menge: 370,000 m²

**03.10.0060 Schottertragschicht mit vorhandenem Material regulieren und verdichten**
Vorhandenes ungebundenes Oberbaumaterial nach Aufbruch und Beseitigung der darüberliegenden Asphaltbefestigung bis zu +/- 10 cm mit vorhandenem Material regulieren und verdichten.
Der Oberflächenaufbruch (bituminöse Befestigung, Platten, Pflaster, usw.) wird gesondert vergütet.
Menge: 370,000 m²

**03.10.0070 Ungebundenes Oberbaumaterial abfahren**
Das überschüssige Oberbaumaterial im Zuge der Herstellung des Schotterplanums aufladen, abfahren und nach Wahl den AN verwerten.
Bereich: Fahrbahn Engelstraße
Zuordnungskriterien:
Einbauklassen ≤ Z 2 gemäß LAGA Bauschutt bzw.
Materialklasse ≤ RC-3 gemäß EBV
Menge: 15,000 t

### Bereich 04 Bord- und Rinnenanlagen

#### Titel 04.10 Bordrinnen

*Hinweis: Pflasterdecken und Plattenbeläge*
Es gelten unter anderem die nachfolgenden Regelwerke in der zur Zeit dieser Ausschreibung gültigen Fassung:

- DIN 18318 - ATV für Verkehrswegebauarbeiten, Pflasterdecken, Plattenbeläge
- DIN 18503 - Pflasterklinker
- DIN EN 1338, 1339, 1341, 1342, 1344 für die Bereiche Pflaster, Pflasterziegel und Platten
- RStO - Richtlinien für die Standardisierung des Oberbaus von Verkehrsflächen
- ZTV Pflaster-StB - Zusätzliche Technische Vertragsbedingungen zur Herstellung von
  Pflasterdecken
- TL Pflaster-StB - Technische Lieferbedingungen für Bauprodukte zur Herstellung von Pflasterdecken
- TL Gestein-StB
- MFP 1 - Merkblatt für Flächenbefestigungen mit
  Pflasterdecken
- M VV - Merkblatt für versickerungsfähige Verkehrsflächen

Die Pflastersteine sind von der verlegten Fläche aus mit fluchtgerechten Fugen in einem gleichmäßigem Verband mit ausreichender Fugenbreite zu verlegen. Die Dicke des Pflasterbettes muss gleichmäßig sein. Ein Vorverdichten des Bettungsmaterials ist nicht zulässig.

Unebenheiten der Tragschicht sind vor dem Aufbringen der Bettung auszugleichen und standfest zu verdichten. Das Füllen der Fugen - ungebundenes Fugenmaterial ist vollkommen einzufegen, bzw. unter Wasserzugabe einzuschlämmen - hat kontinuierlich mit dem Fortschreiten des Verlegens vor dem Rütteln zu erfolgen. Nach dem Rütteln sind die Fugen wieder dicht aufzufüllen. Einbauten sind höhengleich an die Pflasterfläche anzuschließen.

Anforderungen an das Bettungs-und Fugenmaterial:

Die Bettung und die Fuge muss so beschaffen sein, dass diese dauerhaft wasserdurchlässig und gegenüber der Tragschicht, bei Fugen gegenüber der Bettung, ausreichend filterstabil ist. Der Einsatz von Kalkstein, Hartkalkstein und RC-Material als Bettungs- und Fugenmaterial ist nicht zulässig!
Bettungsmaterial (ungebunden):

D15/d15 >= 1 ; D15/d85 <= 5 ; D50/d 50 <= 25
Durchlässigkeitsbeiwert kf >= 5,4 x 10-5 m/s.
Anforderungen gemäß Zeile 1 der Tabellen 4, 5 und 6 der
TL Pflaster bei Fahrbahnen.
Fließkoeffizient: Ecs 35
Anteil an gebrochener Oberflächen: C 90/3
Widerstand gegen Zertrümmerung SZ-Wert: SZ 26 (für
Gehwege), SZ 18 (für Fahrbahnen)
Widerstand gegen Polieren PSV-Wert: min. PSV 44
Fugenmaterial (ungebunden):

D15/d15 >= 1 ; D15/d85 <= 4 ; D50/d 50 <= 5 ;
Durchlässigkeitsbeiwert kf >= 5,4 x 10-5 m/s.
Anforderungen gemäß Zeile 1 der Tabellen 11, 12 und 13
der TL Pflaster bei Fahrbahnen.
Fließkoeffizient: Ecs 35
Anteil an gebrochener Oberflächen: C 90/3
Widerstand gegen Zertrümmerung SZ-Wert: SZ 26 (für
Gehwege), SZ 18 (für Fahrbahnen)
Widerstand gegen Polieren PSV-Wert: min. PSV 44
Flächenmuster: nach Angabe des AG

**04.10.0010 Arbeitsraum herstellen**
Arbeitsraum durch Fräsen oder Aufbrechen der Asphalt- befestigung (i. M. 25 cm) herstellen.
Arbeitsraum in Fahrbahn vor Pflasterstreifen bzw. Bordrinne unterhalb des Fräshorizontes der Deckenerneuerung.
Gesamtaufbruch bis Unterkante Betonfundament.
Pflasterstreifen bzw. Bordrinne.
Breite des Arbeitsraumes 50 cm.
Material der Verwertung nach Wahl des AN zuführen.
Menge: 75,000 m

**04.10.0020 Einreihige Bordrinne regulieren**
Einreihige Rinnenbahn aus Betonpflastersteinen der Größe 30/30/8 cm und 16/24/14 bzw. 16/16/14 cm in Geraden und Kurven auf vorhandenem Betonfundament regulieren, einschließlich Nacharbeiten bzw. Neubetonierung des Fundamentes mit Beton C 20/25.
Die Fugen mit einer Zement-Sand-Mischung (MV 1:3) einschlämmen. Die fertige Fläche mit Sand nachschlämmen, abkehren und säubern.

Einzellänge: 1 m - 5 m
Menge: 20,000 m

**04.10.0030 Zweireihige Bordrinne 16/24/14 herstellen**
Pflastersteine liefern und als Bordrinne im Längsverband vor Bordsteinen profilgerecht auf einem Fundament, d = 20 cm aus Beton C 20/25 versetzen, Lieferung aller Materialien sowie einschließlich aller erforderlichen Erdarbeiten, Nebenarbeiten und der notwendigen Zwischentransporte im gesamten Baustellenbereich.
Die Fugen der Rinnensteine einschließlich der Längsfuge zum
Bordstein mit einer Zement-Sand-Mischung (MV 1:3) einschlämmen. Die fertige Fläche mit Sand nachschlämmen, abkehren und säubern.
Abgängige Massen wie unbrauchbare Pflastersteine, Betonabbruch, Boden usw. sind zu laden, abzufahren und nach Wahl den AN zu verwerten, einschließlich der Entsorgungskosten.

Bordrinne: 2-reihig, aus Betonpflastersteinen 16/24/24 cm,
 in Geraden und Kurven über R = 10 m
Breite:  32 cm

Das Versetzen der Rinnensteine erfolgt in mehreren unterschiedlichen Teillängen, nach Angabe der örtlichen Bauüberwachung des AG. Kosten, die sich daraus ergeben, sind in die Einheitspreise der einzelnen Positionen einzukalkulieren.

Einzellänge: 1 m - 25 m

Bereich:
- Bauabschnitt 2.1: Brücke bis Einmündung Merschstraße
- als Ersatz für eventuell unbrauchbare Rinnenbahn 30/30/8 cm
Menge: 50,000 m

**04.10.0040 Zweireihige Bordrinne 16/16/14 in Kurven herstellen**
Pflastersteine liefern und als Bordrinne im Längsverband vor Bordsteinen profilgerecht auf einem Fundament, d = 20 cm aus Beton C 20/25 versetzen, Lieferung aller Materialien sowie einschließlich aller erforderlichen Erdarbeiten, Nebenarbeiten und der notwendigen Zwischentransporte im gesamten Baustellenbereich.
Die Fugen der Rinnensteine einschließlich der Längsfuge zum
Bordstein mit einer Zement-Sand-Mischung (MV 1:3) einschlämmen. Die fertige Fläche mit Sand nachschlämmen, abkehren und säubern.
Abgängige Massen wie unbrauchbare Pflastersteine, Betonabbruch, Boden usw. sind zu laden, abzufahren und nach Wahl den AN zu verwerten, einschließlich der Entsorgungskosten.

Bordrinne: 2-reihig, aus Betonpflastersteinen 16/16/24 cm,
 in Kurven unter R = 10 m
Breite:  32 cm

Das Versetzen der Rinnensteine erfolgt in mehreren unterschiedlichen Teillängen, nach Angabe der örtlichen Bauüberwachung des AG. Kosten, die sich daraus ergeben, sind in die Einheitspreise der einzelnen Positionen einzukalkulieren.

Einzellänge: 1 m - 5 m

Bereich:
- Bauabschnitt 2.2: vor Einmündung Münsterstraße
- als Ersatz für eventuell unbrauchbare Rinnenbahn 30/30/8 cm
Menge: 5,000 m

**04.10.0050 Bordrinne aller Art und Größe aufnehmen und entsorgen**
Bordrinne aus Betonpflastersteinen aller Art und Größe auf vorhandenem Betonfundament aufnehmen und entsorgen.
Einreihige Rinne = Betonplatten 30/30/8 cm
Einreihige Rinne = Betonpflaster 16/24/14 bzw. 16/16/14 cm
Zweireihige Rinne = Betonpflaster 16/24/14 bzw. 16/16/14 cm
Die Entsorgungsgebühr sowie die erforderlichen Aufbruch-
und Erdarbeiten sind in diese Postion miteinzukalkulieren und werden nicht gesondert vergütet.
Bereich: unbrauchbare Bordrinnen
Einzellänge: 1 m - 5 m
Menge: 55,000 m

**04.10.0060 Pass- und Gehrungsschnitt an Rinnensteinen**
Pass- und Gehrungsschnitt mit Diamanttrennscheibe an Rinnensteinen aller Art und Abmessung herstellen. Im Winkel von 90° bis 135°. Reststücke laden und zu Lasten des AN abfahren.
Menge: 20,000 Stck

**04.10.0070 Arbeitsraum verfüllen**
Arbeitsraum zwischen Fahrbahn und Pflasterstreifen bzw. Bordrinne mit Asphalttragschichtmischgut AC 22 T S bis ca.
12 cm unter OK Fahrbahn vor Einbau der weiteren Asphaltschichten verfüllen und verdichten.
Materiallieferung, Profilierung des Untergundes und ein eventueller Mehraufwand sind in den Einheitspreis einzurechnen.
Menge: 75,000 m

### Bereich 05 Asphaltarbeiten

*Hinweis: Asphaltarbeiten nach ZTV Asphalt-StB und Sonderbeläge*
Die Herstellung der Asphaltschichten erfolgt nach den ZTV Asphalt-StB.
Bei der Verwendung von Asphaltgranulat gelten die TL AG-StB. Die Klassifizierung des Asphaltgranulates nach TL AG-StB und die Ermittlung der Zugabemengen gemäß Merkblatt M WA sind mit dem Eignungsnachweis vorzulegen.

*Hinweis: Vorbemerkungen*
Es gelten unter anderem die nachfolgenden Regelwerke in der zur Zeit dieser Ausschreibung gültigen Fassung:

- ATV DIN 18317 - Allgemeine Technische Vertrags- bedingungen für Bauleistungen Verkehrswegebauarbeiten, Oberbauschichten aus Asphalt
- H AL ABi
- AP AC D SP
- TL Gestein-StB - Technische Lieferbedingungen für Gesteinskörnungen im Straßenbau
- TL Bitumen-StB - Technische Lieferbedingungen für Straßenbaubitumen
- TL Asphalt-StB - Technische Lieferbedingungen für Asphalt im Straßenbau
- TP Asphalt -StB - Technische Prüfvorschriften für Asphalt im Straßenbau
- TL Bitumen-StB - Technische Lieferbedingungen für Straßenbaubitumen und gebrauchsfertige
  polymermodifizierte Bitumen
- ZTV Asphalt-StB - Zusätzlich Technische Vertragsbedingungen und Richtlinien für den Bau von Fahrbahnbefestigungen aus Asphalt
- ZTV BEA-StB - Zusätzliche Technische Vertragsbedingungen und Richtlinien für die Bauliche Erhaltung von Verkehrsflächenbefestigungen -
  Asphaltbauweisen
- Ru VA-StB - Richtlinien für die umweltverträgliche Verwertung von Ausbaustoffen im Straßenbau
- M WA - Merkblatt für die Wiederverwendung von
  Asphalt
- TL G Asphalt-OB-StB - Technische Lieferbedingungen für
  Asphalt im Straßenbau, Teil: Güteüberwachung, Teil:
  Ausführung von Oberflächenbehandlungen
- ZTV Fug-StB - Zusätzlich Technische Vertragsbedingungen und Richtlinien für Fugen in Verkehrsflächen
- TL Fug-StB - Technische Lieferbedingungen für
  Fugenfüllstoffe in Verkehrsflächen
- ARS 11/2012 - Allgemeines Rundschreiben Straßenbau Nr.
  11/2012, Ergänzungen zur TL Bitumen-StB, TL Asphalt-StB
  und ZTV Asphalt-StB

Rechtzeitig vor dem geplanten Einbau ist dem AG der auf der Grundlage der Erstprüfung erstellte Eignungsnachweis vorzulegen. Die Ergebnisse der Eignungsprüfung müssen rechtzeitig vor Einbaubeginn vorliegen.

Werden Einbauten (Schachtabdeckungen, Straßenablaufauf- sätze, Schieberkappen u.ä.) nach Einbau der Deckschicht in ihrer Höhe reguliert, so ist die Fläche rechtwinklig anzuschneiden und aufzubrechen. Nach dem Regulieren ist der Aufbruch mit Asphaltbinder bzw. Asphalttragschicht bis 4 cm unter Oberkante Deckenmaterial zu verfüllen und mit 100 kg/qm Gußasphalt zu schließen. Die Kosten sind in die jeweiligen Positionen des Höhenregulierens einzurechnen.

Falls in den Positionen nichts Gegenteiliges gesagt wird, sind sämtliche Nebenarbeiten, Materialien und Vorhaltekosten in die Angebotspreise einzukalkulieren.

Die Überprüfung des Einbaugewichtes erfolgt nach vom AG anerkannten Originalwiegekarten und ggf. nach Bohrkernen.

Der Soll/Ist-Vergleich ist vom AN kostenlos und unaufgefordert vorzulegen.

Erforderlicher Handeinbau beim Fertigereinsatz (Trompeten, Inselköpfe, Angleichungen etc.) wird nicht gesondert vergütet.

Die Verkehrsfreigabe einer frisch eingebauten Asphaltschicht darf erst nach einer ausreichenden Abkühlzeit erfolgen. Die Abkühlzeit der Deckschicht sollte mindestens 24 Stunden betragen. In jedem Fall muss zwischen dem Einbau der Deckschicht und der Verkehrsfreigabe mindestens eine Nacht liegen.

Es ist miteinzukalkulieren, dass ein gestaffelter Fertigereinsatz und/oder der Fertiger zur Vermeidung von Längsnähten in der Hauptstrecke an- und abgebaut werden muss, so dass der Asphalt in einem Arbeitsgang eingebaut werden kann.

#### Titel 05.10 Vorbereitende Arbeiten

*Hinweis: Hinweis*
Fräsarbeiten sind im Kaltfräsverfahren und entsprechend der Hinweise für das Fräsen von Asphaltbefestigungen und Befestigungen mit teer-/ pechtypischen Bestandteilen (H FA) auszuführen.

Im Hinblick auf eine spätere Wiederverwendung des gewonnenen Fräsgutes ist zuvor eine vorhandene Fahrbahnmarkierung in einem separaten Arbeitsgang zu entfernen.

Der beim Fräsen anfallende Fräsasphalt sollte einer Wiederverwendung auf möglichst hohem Niveau der Wertschöpfung, das heißt der Wiederverwendung in Asphaltmischgut, zugeführt werden.

Bei Fräsarbeiten von Asphaltbefestigungen sind grundsätzlich die Technischen Regeln für Gefahrstoffe, insbesondere TRGS 517 Tätigkeiten mit potenziell asbesthaltigen mineralischen Rohstoffen und daraus hergestellten Zubereitungen und Erzeugnissen, zu beachten.
Besondere Aufmerksamkeit gilt hier dem Punkt 5.7 "Besondere Schutzmaßnahmen - Kaltfräsen von Verkehrsflächen".
Die Gesteinsarten Diabas und Basalt sind gemäß Anlage 1 der TRGS 517 als potentiell asbesthaltig eingestuft.
Das Vorhandensein dieser Gesteinsarten im Straßenoberbau kann nicht ausgeschlossen werden. Beim Fräsen der Straßenbefestigung muss daher, im unmittelbaren Nahbereich der Fräsen, mit partikelförmigen Gefahrstoffen (z.B. Asbestfasern) gerechnet werden.

Für die Fräsarbeiten sind ausschließlich Straßenfräsen gemäß den TRGS 717, Pkt. 5.7.2.1 (2) einzusetzen, die über eine entsprechende BGI-Zertifizierung verfügen.
Dies gilt für Straßenfräsen ab einer Fräsbreite von 1,0 m.
Die Schutzmaßnahmen sind in die entsprechenden Leistungspositionen einzurechnen.

Beim Fräsen von Asphaltbefestigungen und Befestigungen mit teer-/pechtypischen Bestandteilen sind unbedingt die Technischen Regelwerke für Gefahrstoffe (TRGS) und hier insbesondere die Teile 517, 551 und 559 zu beachten.

Teer-/ pechhaltiges Fräsgut ist gesondert aufzubrechen und zügig ohne Unterbrechung aufzuladen.

Zur Sicherstellung des Schichtenverbundes vor dem Aufbringen der nächsten Schicht, sind nicht fest auf der Unterlage haftende Teile durch Nachfräsen zu beseitigen.

Arbeitsbedingte Auflockerungen und Verunreinigungen des Planums beim Abtrag sind zu beseitigen.

Restflächen in Bereichen von Randeinfassungen und Einbauten, z.B. Schächten, Schiebern und Straßenabläufen sind mit Kleinfräsen oder von Hand nachzuarbeiten. Dies ist entsprechenden Positionen einzurechnen.

Anschlusskanten geradlinig, scharfkantig und senkrecht auf Frästiefe herstellen.

Unebenheiten der gefrästen bituminösen Fläche dürfen höchstens 4 mm innerhalb einer 4,00 m langen Messstrecke in Längs- und Querrichtung aufweisen.

Beschädigungen an Einfassungen, Abflussrinnen und Einbauten sind von der AN zu beseitigen. Die vorgenannten Arbeiten sind in die Fräspositionen einzurechnen und werden nicht gesondert vergütet.

Eine sortenreine Wiederverwertung von Trag-, Binder- oder Deckschichtmaterial kann der AG auf Grund unterschiedlicher Asphaltbauweisen in der Vergangenheit und damit verbundenen schwankenden Schichtdicken innerhalb des Ausbaubereiches nicht zusichern.

Bei der Preisbildung ist zu berücksichtigen, dass der Ausbauasphalt vor einer Wiederverwertung in der Asphaltmischanlage weiterer Bearbeitungsprozesse bedarf.

**05.10.0010 Anrampungen aus Asphaltmaterial entfernen**
Keilförmige Übergänge und Anrampungen an Rinnenbahnen im Bereich der Fußgängerfurten aus Asphaltmaterial, bis 12 cm dick, abstemmen oder abfräsen, aufladen und fachgerecht entsorgen.
Ausführung erfolgt in mehreren Bauphasen und Bauzwischenzuständen (mittlere Länge: 4 m)
Menge: 32,000 m

**05.10.0020 Asphaltbefestigung bis 12 cm tief fräsen**
Asphalt profilgerecht fräsen, nach Wahl des AN mehrlagig,
Aufbruch aufnehmen, aufladen und abfahren. Ausbauasphalt nach Wahl des AN verwerten.
Anschlusskante geradlinig auf Frästiefe herstellen. Der Schnittlinienabstand darf maximal 15 mm betragen.

Frästiefe: im Mittel 12 cm
Fläche:  Fahrbahn

Ausbauasphalt gemäß Analytik:
≤ 25 mg/kg PAK nach EPA
≤ 0,1 mg/l Phenolindex

Vorhandene Markierung aus Plastikmasse entsprechend der kalkulierten Wiederverwendung des Ausbauasphaltes ggfs. nach Wahl des AN in einem separaten Arbeitsgang aufnehmen, verwerten oder entsorgen. Ein etwaiger Mehraufwand für das Entfernen der vorhandenen Markierung ist einzurechnen und wird nicht gesondert vergütet.
Nicht fest auf der Unterlage haftende Teile durch einen weiteren Arbeitsgang im Nachgang, durch Fräsen oder nach Wahl des AN lösen, aufnehmen, aufladen und abfahren. Ausbauasphalt nach Wahl des AN verwerten.
Randbereiche und angrenzende Flächen an Straßeneinbauten, die nicht mit der Fräse bearbeitet werden können, müssen mit geeignetem Gerät nachgearbeitet werden.
Eventuelle Mehrkosten sind in den Einheitspreis einzurechnen. Das Reinigen der gefrästen Flächen mit einer Kehrmaschine (bei kleineren Flächen von Hand) ist einzurechnen.
Das anfallende Kehrgut ist fachgerecht zu entsorgen.
Menge: 6050,000 m²

**05.10.0030 Asphaltbefestigung bis 4 cm tief fräsen**
Asphalt profilgerecht fräsen, Aufbruch aufnehmen, aufladen und abfahren. Ausbauasphalt nach Wahl des AN verwerten.
Anschlusskante geradlinig auf Frästiefe herstellen. Der Schnittlinienabstand darf maximal 15 mm betragen.

Frästiefe: im Mittel 4 cm
Fläche:  Fahrbahn

Ausbauasphalt:
≤ 25 mg/kg PAK nach EPA
≤ 0,1 mg/l Phenolindex

Vorhandene Markierung aus Plastikmasse entsprechend der kalkulierten Wiederverwendung des Ausbauasphaltes ggfs. in einem separaten Arbeitsgang aufnehmen und nach Wahl des AN verwerten oder entsorgen. Ein etwaiger Mehraufwand für das Entfernen der vorhandenen Markierung ist einzurechnen und wird nicht gesondert vergütet.
Randbereiche und angrenzende Flächen an Straßeneinbauten, die nicht mit der Fräse bearbeitet werden können, müssen mit geeignetem Gerät nachgearbeitet werden.
Eventuelle Mehrkosten sind in den Einheitspreis einzurechnen. Das Reinigen der gefrästen Flächen mit einer Kehrmaschine (bei kleineren Flächen von Hand) ist einzurechnen.
Das anfallende Kehrgut ist fachgerecht zu entsorgen.
Menge: 480,000 m²

**05.10.0040 Zusätzlicher Fräsgang im Nachgang**
Zusätzlicher Fräsgang im Nachgang zur Beseitigung von nicht fest auf der Unterlage haftenden Teilen. Den Aufbruch aufnehmen, aufladen und abfahren. Ausbauasphalt nach Wahl des AN verwerten.

Frästiefe: im Mittel 2 cm
Fläche:  Fahrbahn

Ausbauasphalt gemäß Analytik:
≤ 25 mg/kg PAK nach EPA
≤ 0,1 mg/l Phenolindex
Menge: 6530,000 m²

**05.10.0050 Erschwernis infolge Einbauten**
Erschwernis infolge Einbauten, Schächten und Straßenabläufen. Abgerechnet wird je Stück Einbauteil.
Erschwernis beim Fräsen, Aufnehmen von Oberbauschichten, Aufsprühen von Bitumenemulsionen, Herstellen von Asphaltschichten, Herstellen von Fugen sowie Herstellen von Fahrbahnmarkierungen.
Asphaltbefestigung.
Schieberkappen = 8 Stck
Schächte = 10 Stck
Straßenabläufe = 28 Stck
Kabelschächte = 4 Stck
Menge: 50,000 Stck

**05.10.0060 Erschwernis infolge Einfassungen**
Erschwernis infolge Einfassungen, Borden und Fahrbahnübergängen. Abgerechnet wird die Länge der Einfassung.
Erschwernis beim Fräsen, Aufnehmen von Oberbauschichten, Aufsprühen von Bitumenemulsionen, Herstellen von Asphaltschichten, Herstellen von Fugen sowie Herstellen von Fahrbahnmarkierungen.
Asphaltbefestigung.
Einfassungen aus Bord- und Rinnensteinen.
Menge: 1120,000 m

**05.10.0070 Erstellen eines Logistik- und Einbaukonzeptes**
*** Pauschalposition
Logistik- und Einbaukonzept gemäß ZTV Asphalt-StB erstellen und dem Auftraggeber spätestens eine Woche vor dem Einbaubeginn von Asphaltmischgut zur Kenntnis vorlegen, welches die Grundlage eines kontinuierlichen Transport- und Einbauprozesses darstellt.
Es sind mindestens folgende Angaben erforderlich:
- Angabe des Asphaltmischwerkes/der Asphaltmischwerke (Betreiber, Ort, Nummer des Eignungsnachweises, Entfernung zwischen Asphaltmischwerk(en) und Baustelle, vorgesehene Liefermengen)
- Umlaufplan zur Anlieferung des Asphaltmischgutes:
- Einbauleistung in Tonnen je Stunde je Asphaltmischgutart
- Umlaufzeit der Transportfahrzeuge
- Anzahl der Transportfahrzeuge sowie beim Einbau von Kompakten Asphaltbefestigungen die vorgesehene Kennzeichnung der Transportfahrzeuge
- Anzahl der geplanten Umläufe
- Maßnahmen zur Aufrechterhaltung eines kontinuierlichen Einbauprozesses bei Störungen
- Angabe zur eingesetzten Einbau- und Verdichtungstechnik
- Angaben zur Dokumentation der Temperaturmessung des Asphaltmischgutes
- Angaben zur Temperaturhomogenisierung des Asphaltmisch- gutes (Beschickereinsatz oder thermoisolierte Transport- mulden mit Abschiebetechnik)
- Darstellung der Einbaubahnen, Nähte, Anschlüsse und Fugen in einem Plan unter Zugrundelegung der Fahrbahnmarkierung zur Vermeidung der Anordnung von Nähten, Anschlüssen und Fugen in Rollspuren oder im Bereich von Markierungen

Die Vergütung erfolgt pauschal für die Gesamtmaßnahme,
die in drei Bauabschnitten auszuführen ist.
Menge: 1,000 psch

#### Titel 05.20 Schichtenverbund, Nähte, Anschlüsse und Fugen, Randausbildung

**05.20.0010 Verschmutzte Beton- oder asphaltierte Flächen reinigen**
Verschmutzte Beton- oder asphaltierte Flächen mit
Kehrmaschinen (bei kleineren Flächen mit Hand),
ggf. unter Zuhilfenahme von Wasser, gründlich reinigen.
Das Kehrgut aufnehmen, aufladen und fachgerecht
entsorgen.
Menge: 6900,000 m²

**05.20.0020 Reinigen der Unterlage**
Gefräste Unterlage vor dem Ansprühen mit Bitumenemulsion mit Wasserhochdruckreinigungsgerät mit rotierenden Düsen und Absaugeinrichtung reinigen.
Selbstaufnehmende Kehrmaschine. Letzter Arbeitsgang mit
Wasserhochdruckreinigungsgeräten mit rotierenden Düsen
und sofortiger Absaugung des Schmutz-Wasser-Gemisches.
Anfallendes Kehrgut und Schmutz-Wasser-Gemisch nach Wahl des AN verwerten.
Menge: 6530,000 m²

**05.20.0030 Flächen mit ca. 200 bis 300 g/m² polymermodifiziertem Bitumen ansprühen**
Gereinigte Verkehrsflächen der Belastungsklasse 100 bis 3,2 mit ca. 200 bis 300 g/m² polymermodifizierter Bitumenemulsion C60BP4-S gleichmäßig und flächendeckend maschinell ansprühen.
- auf frischer Unterlage K-S-Str. (vor Deckschichteinbau)
- auf frischer Unterlage Engelstr. (vor Deckschichteinbau)
- auf frischer Unterlage Engelstr. (vor Binderschichteinbau)
Menge: 6900,000 m²

**05.20.0040 Flächen mit ca. 300 bis 400 g/m² polymermodifiziertem Bitumen ansprühen**
Gereinigte Verkehrsflächen der Belastungsklasse 100 bis 3,2 mit ca. 300 bis 400 g/m² polymermodifizierter Bitumenemulsion C60BP4-S gleichmäßig und flächendeckend maschinell ansprühen.
- gefräste Unterlage Merschstr. (vor Deckschicheinbau)
- gefräste Unterlage K-S-Str. (vor Binderschichteinbau)
Menge: 6530,000 m²

**05.20.0050 Nahtflanken mit polymermodifiziertem Bitumen heiß anspritzen - Tragschicht 8 cm**
Nahtflanken (Quer- und Längsnähte) und Schnittkanten der Asphalttragschichten maschinell, vollflächig und gleichmäßig
mit polymermodifiziertem Bitumen 25/55-55 A gemäß ZTV Asphalt-StB heiß anspritzen.
Die Nahtflanke ist beim Walzen mit dem Quetschrad oder der Andrückrolle unter einem Winkel von ca. 70 bis 80 Grad auszubilden. Die neue Kante darf nicht über der Naht der darunter liegenden Asphaltschicht liegen. In Überfahrungsbereichen ist die Kante bis zum Einbau der Anschlussbahn durch geeignete Maßnahmen zu schützen. Dieses ist bei der Preisbildung zu berücksichtigen. Flanken und Schnittkanten der Trennflächen vorher gründlich reinigen.
Die Position kommt beim bahnenweisen Einbau "heiß an kalt" und "neu an alt" zur Anwendung. Es ist darauf zu achten, dass die Oberfläche der zuerst eingebauten Bahn im Nahtbereich nicht mit Bindemittel verunreinigt wird.
Mindest-Ansprühmenge:  400 g/m
Dicke der Asphalttragschicht:  8 cm
Menge: 50,000 m

**05.20.0060 Nahtflanken mit polymermodifiziertem Bitumen heiß anspritzen - Binder 8 cm**
Nahtflanken (Quer- und Längsnähte) und Schnittkanten der Asphaltbinderschichten maschinell, vollflächig und gleichmäßig mit polymermodifiziertem Bitumen 25/55-55 A gemäß ZTV Asphalt-StB heiß anspritzen.
Die Nahtflanke ist beim Walzen mit dem Quetschrad oder der Andrückrolle unter einem Winkel von ca. 70 bis 80 Grad auszubilden. Die neue Kante darf nicht über der Naht der darunter liegenden Asphaltschicht liegen. In Überfahrungsbereichen ist die Kante bis zum Einbau der Anschlussbahn durch geeignete Maßnahmen zu schützen. Dieses ist bei der Preisbildung zu berücksichtigen. Flanken und Schnittkanten der Trennflächen vorher gründlich reinigen.
Die Position kommt beim bahnenweisen Einbau "heiß an kalt" und "neu an alt" zur Anwendung. Es ist darauf zu achten, dass die Oberfläche der zuerst eingebauten Bahn im Nahtbereich nicht mit Bindemittel verunreinigt wird.
Mindest-Ansprühmenge:  400 g/m
Dicke der Asphaltbinderschicht:  8 cm
Menge: 230,000 m

**05.20.0070 Nahtflanken mit polymermodifiziertem Bitumen heiß anspritzen - Binder 6 cm**
Nahtflanken (Quer- und Längsnähte) und Schnittkanten der Asphaltbinderschichten maschinell, vollflächig und gleichmäßig mit polymermodifiziertem Bitumen 25/55-55 A gemäß ZTV Asphalt-StB heiß anspritzen.
Die Nahtflanke ist beim Walzen mit dem Quetschrad oder der Andrückrolle unter einem Winkel von ca. 70 bis 80 Grad auszubilden. Die neue Kante darf nicht über der Naht der darunter liegenden Asphaltschicht liegen. In Überfahrungsbereichen ist die Kante bis zum Einbau der Anschlussbahn durch geeignete Maßnahmen zu schützen. Dieses ist bei der Preisbildung zu berücksichtigen. Flanken und Schnittkanten der Trennflächen vorher gründlich reinigen.
Die Position kommt beim bahnenweisen Einbau "heiß an kalt" und "neu an alt" zur Anwendung. Es ist darauf zu achten, dass die Oberfläche der zuerst eingebauten Bahn im Nahtbereich nicht mit Bindemittel verunreinigt wird.
Mindest-Ansprühmenge:  300 g/m
Dicke der Asphaltbinderschicht:  6 cm
Menge: 50,000 m

**05.20.0080 Schmelzbares Bitumenfugenband an senkrechter Kante einbauen**
Senkrecht hergestellte Kante an Asphaltdeckschichten (Schnittkanten) reinigen, ggf. trocknen, mit vom Hersteller des Fugenbandes vorgeschriebenem Voranstrich gut deckend streichen und trocknen lassen.
Schmelzbares Bitumenfugenband, entsprechend der ZTV Fug-
StB, 10 mm breit, an der zu verklebenden Seite mit einem Gasbrenner leicht anschmelzen und mit einem erwärmten Spachtel vollflächig an den Kanten fest andrücken.
Das Fugenband ist so einzubauen, dass es die Anschlusshöhe um 5 mm überragt. Das verlegte Fugenband darf vor dem Einbau der Asphaltdeckschicht nicht überfahren werden und ist im Bedarfsfall durch geeignete Maßnahmen zu sichern.
Dieses ist bei der Preisbildung zu berücksichtigen.
Abmessung: 40 x 10 mm
Menge: 190,000 m

**05.20.0090 Schmelzbares Bitumenfugenband an Straßeneinbauten einbauen.**
Senkrechte Ränder von Einbauteilen, z. B. Kabelschachtabdeckungen Schieberkappen, Hydrantenkappen, Schachtabdeckungen, usw., mit einer Drahtbürste von Rost und Verschmutzung reinigen, ggf. trocknen, mit vom Hersteller des
Fugenbandes vorgeschriebenem Voranstrich gut deckend
streichen und trocknen lassen. Schmelzbares Bitumenfugenband, entsprechend der ZTV Fug-StB, 10 mm breit, an der zu verklebenden Seite mit einem Gasbrenner leicht anschmelzen und mit einem erwärmten Spachtel vollflächig an den Kanten fest andrücken.
Das verlegte Fugenband darf vor dem Einbau der Asphaltdeckschicht nicht überfahren werden und ist im Bedarfsfall durch geeignete Maßnahmen zu sichern.
Dieses ist bei der Preisbildung zu berücksichtigen.
Die Höhe des Fugenbandes richtet sich nach der Höhe der
Asphaltdeckschicht.
Abmessung: 40 x 10 mm
Menge: 40,000 m

**05.20.0100 Fuge an Randeinfassungen herstellen**
Anschluss an Randeinfassungen aus Beton oder Einbauten
durch Schneiden als Fuge gemäß ZTV Fug-StB und TL Fug-StB ausbilden.
Aufweiten durch geradliniges und scharfkantiges Schneiden.
Den Schneidschlamm während des Schneidens aufnehmen und entsorgen. Die Fugenflanken von losen Bestandteilen reinigen, Fuge säubern und trocknen.
Das Aufbruchgut aufladen und fachgerecht entsorgen.
Voranstrich auf die gereinigten, trockenen Fugenflanken aufbringen.
Den Fugenraum mit heiß verarbeitbarer, bitumenhaltiger, thermoplastischer Fugenmasse (vorwiegend plastisch eingestellt) verfüllen.
Angrenzende Bauteile vor Verschmutzung schützen.

Fugenspalttiefe: 40 mm
Fugenspaltbreite: 10 bis 15 mm
Voranstrich:  systemverträglicher Primer
Fugenmasse: Typ N2 gemäß TL Fug-StB und
  DIN EN 14188-1

Einzellängen:  unterschiedlich

Die Ausführung erfolgt in drei Bauabschnitten.
Menge: 1120,000 m

**05.20.0110 Gitter zur Asphaltbewehrung liefern und einbauen**
Gitter zur Asphaltbewehrung, aus hochmodulen Polyestergarnen bestehend aus einem ultraleichtem Vliesstoff aus Polypropylen, oder gleichwertiger Art, liefern, und nach Angaben
des Herstellers in Asphaltschichten im Bereich von alten und neuen Quer- und Längsaufbrüchen bzw. nach Angaben des AG
plan- und faltenfrei einbauen, einschließlich aller Anpassungs- und Schneidearbeiten, insbesondere im Bereich von Einbauten.
Der Verbundstoff muss komplett mit einer bitumenhaltigen Beschichtung (Bitumenanteil mind. 60 %) ummantelt sein.
Einschließlich Vorbereitung der Unterlage und Ansprühen mit polymermodifizierter Bitumenemulsion gemäß Einbauanleitung des Herstellers.

HUESKER - Typ HaTelit C 40/17 oder
S&P Reinforcement - Typ S&P Carbophalt G oder
gleichwertiger Art.

Hersteller/Typ:
'.........................................................................................'

Die Flächen sind vor dem Überbauen gemeinsam mit dem AG aufzumessen.

Der Einbau erfolgt in mehreren Einzelflächen, einschließlich Zuschnitt vor Ort.
Menge: 200,000 m²

#### Titel 05.30 Herstellen von Asphalttragschichten

*Hinweis: Asphalttragschichten aus Asphaltbeton nach ZTV Asphalt-StB*
Die Herstellung von Asphalttragschichten aus Asphaltbeton erfolgt nach den ZTV Asphalt-StB.

Eignungsnachweis:
Der Eignungsnachweis für das Material gemäß ZTV Asphalt-
StB ist rechtzeitig vor Lieferung vorzulegen. Mit dem Eignungsnachweis ist auch die Konformitätserklärung/Leistungserklärung des Asphaltherstellers einzureichen.

Abrechnung:
Die Abrechnung erfolgt nach Einbaugewicht. Die erreichten Einbaugewichte der Einzelschichten sind mit Wiegescheinen nachzuweisen. Zusammen mit den Wiegescheinen ist eine Zusammenstellung der Wiegescheine für die jeweilige Tagesleistung zu übergeben, aus der ersichtlich ist, in welchen Teilabschnitten das Mischgut der Einzelschicht eingebaut wurde.
Der Nachweis erfolgt grundsätzlich anhand der durch die Kontrollprüfungen nachgewiesenen Raumdichte am Marschallprobekörper (MPK) und den aufgemessenen Flächen. Ansonsten gilt die durch den Eignungsnachweis ermittelte Raumdichte (MPK).

Einbaubedingungen:
Sofern in den Vorbemerkungen zum Leistungsverzeichnis keine anderen Angaben enthalten sind, ist grundsätzlich davon auszugehen, dass der Asphalteinbau unter Verkehr sowie spur- und abschnittsweise zu erfolgen hat.
Der Handeinbau im Bereich von Straßeneinbauten, Zwickelflächen, Einmündungen und dergleichen ist bei der Preisbildung zu berücksichtigen und wird nicht gesondert vergütet.

Der Einbau erfolgt "heiß an heiß" durch mehrere gestaffelt arbeitende Straßenfertiger in gesamter Fahrbahnbreite unter Vollsperrung.

**05.30.0010 Asphalttragschicht, AC 22 T S, d = 8 cm, herstellen**
Asphalttragschicht aus Asphaltbeton nach ZTV Asphalt-StB in Verkehrsflächen der Belastungsklassen Bk100, Bk32, Bk10 und Bk3,2 in gleichmäßiger Dicke herstellen, einschließlich Lieferung gemäß TL Asphalt-StB.

Einbaudicke: 8,0 cm
Material:  AC 22 T S
Bindemittel:  [30/45 // 35/50 VL]

Die Abrechnung erfolgt nach Einbaugewicht.

Die Mitverwendung von Asphaltgranulat ist bis zu einer Zugabemenge von maximal 30 M.-% zulässig.

Der Einbau erfolgt auf einer Unterlage unterhalb der Asphaltbefestigung.
Menge: 370,000 m²

**05.30.0020 Asphalttragschicht, AC 22 T S, in Kleinflächen von Hand einbauen**
Asphalttragschicht aus Asphaltbeton nach ZTV Asphalt-StB in Verkehrsflächen der Belastungsklassen Bk100, Bk32, Bk10 und Bk3,2 zur Beseitigung von Schadstellen, zum Profilausgleich oder zur Oberflächenwiederherstellung von Leitungsgräben und sonstigen Aufbrüchen in unterschiedlicher Einbaudicke und/
oder kleinen Flächen von Hand herstellen, einschließlich der Lieferung gemäß TL Asphalt-StB.

Material:  AC 22 T S
Bindemittel:  [30/45 // 35/50 VL]

Die Abrechnung erfolgt nach Einbaugewicht.

Die Mitverwendung von Asphaltgranulat ist bis zu einer Zugabemenge von maximal 30 M.-% zulässig.

Die Einbauflächen und Einbaudicken sind vom Auftragnehmer im Zuge der Asphaltarbeiten zusammen mit dem Auftraggeber aufzumessen, so dass ein entsprechender Nachweis der Einbaumenge möglich ist.
Die Anlieferung von Kleinmengen in thermoisolierten Transportbehältern ist bei der Preisbildung zu berücksichtigen.
Menge: 30,000 t

#### Titel 05.40 Herstellen von Asphaltbinderschichten

*Hinweis: Asphaltbinderschichten aus Asphaltbeton nach ZTV Asphalt-StB*
Die Herstellung von Asphaltbinderschichten aus Asphaltbeton erfolgt nach den ZTV Asphalt-StB.

Eignungsnachweis:
Der Eignungsnachweis für das Material gemäß ZTV Asphalt-
StB ist rechtzeitig vor Lieferung vorzulegen. Mit dem Eignungsnachweis ist auch die Konformitätserklärung/Leistungserklärung des Asphaltherstellers einzureichen.

Für Asphaltmischgut, das in Verkehrsflächen der Belastungsklassen 100, 32, 10 und 3,2 eingebaut werden soll, ist im Rahmen des Eignungsnachweises die proportionale Spurrinnentiefe gemäß TP Asphalt-StB Teil 22 zu ermitteln. Die maximal zulässige proportionale Spurrinnentiefe (PRDLuft) beträgt 5 %.
Gesteinskörnungen für Asphaltbinder AC 16 B S, Belastungsklasse 100, 32, 10 und 3,2 müssen in Bezug auf den Widerstand gegen Zertrümmerung der Kategorie SZ18 oder der Kategorie LA20 entsprechen.

Abrechnung:
Die Abrechnung erfolgt nach Einbaugewicht. Die erreichten Einbaugewichte der Einzelschichten sind mit Wiegescheinen nachzuweisen. Zusammen mit den Wiegescheinen ist eine Zusammenstellung der Wiegescheine für die jeweilige Tagesleistung zu übergeben, aus der ersichtlich ist, in welchen Teilabschnitten das Mischgut der Einzelschicht eingebaut wurde.
Der Nachweis erfolgt grundsätzlich anhand der durch die Kontrollprüfungen nachgewiesenen Raumdichte am Marschallprobekörper (MPK) und den aufgemessenen Flächen. Ansonsten gilt die durch den Eignungsnachweis ermittelte Raumdichte (MPK).

Einbaubedingungen:
Sofern in den Vorbemerkungen zum Leistungsverzeichnis keine anderen Angaben enthalten sind, ist grundsätzlich davon auszugehen, dass der Asphalteinbau unter Verkehr sowie spur- und abschnittsweise zu erfolgen hat und die Binderschicht vor dem Einbau der Deckschicht, zumindest temporär, befahren werden muss.
Der Handeinbau im Bereich von Straßeneinbauten, Zwickelflächen, Einmündungen und dergleichen ist bei der Preisbildung zu berücksichtigen und wird nicht gesondert vergütet.

Der Einbau erfolgt "heiß an heiß" durch mehrere gestaffelt arbeitende Straßenfertiger in gesamter Fahrbahnbreite unter Vollsperrung.

**05.40.0010 Asphaltbinderschicht, AC 16 B S, d = 8 cm, herstellen**
Asphaltbinderschicht aus Asphaltbeton nach ZTV Asphalt-StB in Verkehrsflächen der Belastungsklasse Bk32 in gleichmäßiger Dicke herstellen, einschließlich Lieferung gemäß TL Asphalt- StB.

Einbaudicke: 8,0 cm
Material:  AC 16 B S
Bindemittel:  [10/40-65 A // PmB 10/25 VL]

Die Abrechnung erfolgt nach Einbaugewicht.

Die Mitverwendung von Asphaltgranulat ist nicht zulässig.

Der Einbau erfolgt auf einer kopier- oder profilgefrästen Unterlage.
Menge: 6050,000 m²

**05.40.0020 Asphaltbinderschicht, AC 16 B S, d = 6 cm, herstellen**
Asphaltbinderschicht aus Asphaltbeton nach ZTV Asphalt-StB in Verkehrsflächen der Belastungsklassen Bk100, Bk32, Bk10 und Bk3,2 in gleichmäßiger DickBk32 in gleichmäßiger Dicke herstellen, einschließlich Lieferung gemäß TL Asphalt-StB.

Einbaudicke: 6,0 cm
Material:  AC 16 B S
Bindemittel:  [10/40-65 A // PmB 10/25 VL]

Die Abrechnung erfolgt nach Einbaugewicht.

Die Mitverwendung von Asphaltgranulat ist nicht zulässig.

Der Einbau erfolgt auf einer neu hergestellten Asphaltschicht.
Menge: 370,000 m²

**05.40.0030 Mehreinbau Asphaltbinderschicht, AC 16 B S, zum Profilausgleich**
Mehreinbau Asphaltbinderschicht auf gefräster Unterlage gemäß ZTV Asphalt-StB in Verkehrsflächen der Belastungsklasse Bk 32 zum Profilausgleich maschinell herstellen, einschließlich Lieferung gemäß TL Asphalt-StB.

Material:  AC 16 B S
Bindemittel:  [10/40-65 A // PmB 10/25 VL]

Die Abrechnung erfolgt nach Einbaugewicht.

Die Mitverwendung von Asphaltgranulat ist nicht zulässig.

Die Einbauflächen und Einbaudicken sind vom Auftragnehmer im Zuge der Asphaltarbeiten zusammen mit dem Auftraggeber aufzumessen, so dass ein entsprechender Nachweis der Einbaumenge möglich ist.

Der Einbau erfolgt auf einer kopier- oder profilgefrästen bzw. auf einer feingefrästen Unterlage.

Vergütung des Mehreinbaus der Vorposition in t.
Menge: 150,000 t

#### Titel 05.50 Herstellen von Asphaltdeckschichten aus Asphaltbeton

*Hinweis: Asphaltdeckschichten aus Asphaltbeton nach ZTV Asphalt-StB*
Die Herstellung von Asphaltdeckschichten aus Asphaltbeton erfolgt nach den ZTV Asphalt-StB.

Eignungsnachweis:
Der Eignungsnachweis für das Material gemäß ZTV Asphalt-
StB ist rechtzeitig vor Lieferung vorzulegen. Mit dem Eignungsnachweis ist auch die Konformitätserklärung/Leistungserklärung des Asphaltherstellers einzureichen.

Für Asphaltmischgut, das in Verkehrsflächen der Belastungsklasse 10, 3,2, 1,8, 1,0 und 0,3 eingebaut werden soll, ist intrusiver Diabas als Gesteinskörnung zu verwenden.

Abrechnung:
Die Abrechnung erfolgt nach Einbaugewicht. Die erreichten Einbaugewichte der Einzelschichten sind mit Wiegescheinen nachzuweisen. Zusammen mit den Wiegescheinen ist eine Zusammenstellung der Wiegescheine für die jeweilige Tagesleistung zu übergeben, aus der ersichtlich ist, in welchen Teilabschnitten das Mischgut der Einzelschicht eingebaut wurde.
Der Nachweis erfolgt grundsätzlich anhand der durch die Kontrollprüfungen nachgewiesenen Raumdichte am Marschallprobekörper (MPK) und den aufgemessenen Flächen. Ansonsten gilt die durch den Eignungsnachweis ermittelte Raumdichte (MPK).

Einbaubedingungen:
Sofern in den Vorbemerkungen zum Leistungsverzeichnis keine anderen Angaben enthalten sind, ist grundsätzlich davon auszugehen, dass der Asphalteinbau unter Verkehr sowie spur- und abschnittsweise zu erfolgen hat.
Der Handeinbau im Bereich von Straßeneinbauten, Zwickelflächen, Einmündungen und dergleichen ist bei der Preisbildung zu berücksichtigen und wird nicht gesondert vergütet.

Der Einbau erfolgt "heiß an heiß" durch mehrere gestaffelt arbeitende Straßenfertiger in gesamter Fahrbahnbreite unter Vollsperrung.

**05.50.0010 Asphaltdeckschicht, AC 11 D SP, d = 4 cm, herstellen**
Asphaltdeckschicht aus splittreichem Asphaltbeton nach ZTV Asphalt-StB in Verkehrsflächen der Belastungsklasse Bk32 in gleichmäßiger Dicke herstellen, einschließlich Lieferung gemäß TL Asphalt-StB.

Einbaudicke: 4,0 cm
Material:  AC 11 D SP
Bindemittel:  [25/55-55 A // PmB 25/45 VL]

Die Abrechnung erfolgt nach Einbaugewicht.

Die Mitverwendung von Asphaltgranulat ist nicht zulässig.
Menge: 6530,000 m²

**05.50.0020 Asphaltdeckschicht, AC 8 D SP, d = 3 cm, herstellen**
Asphaltdeckschicht aus splittreichem Asphaltbeton gemäß AP AC D SP in Verkehrsflächen der Belastungsklasse Bk32 in gleichmäßiger Dicke herstellen, einschließlich Lieferung gemäß TL Asphalt-StB.

Einbaudicke: 3,0 cm
Material:  AC 8 D SP
Bindemittel:  [25/55-55 A // PmB 25/45 VL]

Die Abrechnung erfolgt nach Einbaugewicht.

Die Mitverwendung von Asphaltgranulat ist nicht zulässig.
Menge: 370,000 m²

**05.50.0030 Bearbeitung der Oberfläche**
Asphaltdeckschichten aus Asphaltbeton und aus splittreichem Asphaltbeton mit 0,5 bis 1,0 kg/m² gebrochener Gesteinskörnung der Lieferkörnung 1/3 maschinell gleichmäßig abstreuen und das Abstreumaterial in die noch heiße Schicht einwalzen. Nicht gebundenes und gelöstes Material vor der Verkehrsfreigabe bzw. vor der Durchführung etwaiger Markierungsarbeiten aufnehmen und fachgerecht entsorgen.
Die Abstumpfung erfolgt mit rohem oder bindemittelumhülltem Abstreumaterial der Lieferkörnung 1/3.
Bei der Auswahl des Abstreumaterials (roh oder bindemittelumhüllt) ist die unmittelbar auszuführende Markierung auf der neuen Fahrbahnoberfläche zu berücksichtigen.
Menge: 6900,000 m²

#### Titel 05.60 Nachbereitende und sonstige Asphaltarbeiten

**05.60.0010 Überstehendes Deckschichtmaterial aufnehmen, fachgerecht entsorgen.**
Überstehendes Deckschichtmaterial an Rinnenbahnen, Abschlussbahnen, etc., geradlinig lösen, aufnehmen und fachgerecht entsorgen.
Menge: 1120,000 m

### Bereich 06 Regulierung von Einbauteilen

#### Titel 06.10 Straßenabläufe

**06.10.0010 Vorhandene Aufsätze 300/500 oder 500/500 für Straßenabläufe regulieren**
Straßenablaufaufsätze in asphaltierten Flächen der neuen Höhenlage entsprechend regulieren.
Die asphaltierte Fahrbahnbefestigung scharfkantig rechteckig aufbrechen. Dabei sind die Bruchkanten schräg nach innen unter einem Winkel von ca. 10 Grad auszubilden (konisch
nach unten). Die ungebundenen Tragschichten senkrecht ausheben. Das Aufbruchgut, einschließlich Asphaltmaterial, Beton, Mörtel, etc. aufladen und fachgerecht entsorgen.
Den vorhandenen Aufsatz aufnehmen, säubern und seitlich
lagern. Vorgefundene defekte Auflageringe bzw. Untermauerungen ausbauen, aufladen und fachgerecht entsorgen. Den Straßenablaufaufsatz und die erforderlichen Auflageringe, 10b/10a DIN 4052, höhengerecht in schrumpffreien kunststoffvergüteten Spezialmörtel (Festigkeit von mind. 10 N/mm² nach 30 Minuten und mind. 50 N/mm² nach 7 Tagen) versetzen.
Den durch den Aufbruch gestörten seitlichen Unterbau nachverdichten und soweit erforderlich mit geeignetem Material ergänzen.
Die Aufbruchstelle mit Asphalttragschicht AC 22 T S bis max.
4 cm unter Oberkante Deckschicht nach Angabe der örtlichen Bauleitung verschließen. Das Mischgut lagenweise mit einem Vibrationsstampfer, mit 16 cm breiter Fußplatte, ausreichend verdichten.
Anpassungsarbeiten an der Rinne sind in den Einheitspreis einzurechnen.
Menge: 3,000 Stck

#### Titel 06.20 Kabelschachtabdeckungen

*Hinweis: Vorbemerkungen:*
Vorhandene Kabelschachtabdeckungen der Kabelschächte
der Lichtsignalanlagen werden im Zuge der Deckenerneuerung ausgetauscht.

Die Erschwernisse im Bereich von Schächten, die sich bei der Freilegung, den Aufbruch- und Erdarbeiten, den Arbeiten für ungebundene Tragschichten sowie dem Einbau der Asphaltschichten ergeben, sind hier miteinzukalkulieren.

**06.20.0010 Kabelschachtabdeckung, 70/70 cm i.L. regulieren**
Kabelschachtabdeckung vom Kabelschacht der LSA in Asphaltbefestigung der Fahrbahn freilegen und ausbauen. Neue Kabelschachtabdeckung im Zuge der Deckenerneuerung fachgerecht auf vorhandenem gemauertem Kabelschacht der neuen Höhenlage entsprechend einbauen.
Aufbrucharbeiten zum Freilegen und dem Aufnehmen der Kabelschachtabdeckung ausführen.
Die vorhandene Asphaltbefestigung, i.M. 25 cm dick, im Bereich der Kabelschachtabdeckung aufnehmen.
Die vorhandene Abdeckung freistemmen und einschließlich der Untermauerung (in erforderlichem Maße lagenweise abtragen) ausbauen.
Die Auflageflächen des Mauerwerks und der Rahmenunterseite gründlich reinigen und befeuchten. Der Höhenausgleich zur Anschlussfläche erfolgt mit einer lastabtragenden Mörtelfuge.
Fugen glattstreichen. Es ist ein Mörtel gemäß DIN 19573 nach Herstellervorgaben zu verwenden. Die Dicke der Mörtelfuge darf 1 cm nicht unterschreiten und 3 cm nicht überschreiten.
Kabelschachtabdeckung in Verkehrsflächen sind planeben auf- zusetzen. Die Toleranz beträgt - 5 mm zwischen Rahmen und angrenzender Verkehrsfläche (neue Asphaltdecke).
Den durch den Aufbruch gestörten seitlichen ungebundenen Oberbau nachverdichten und soweit erforderlich mit geeignetem
Material ergänzen, einschließlich Rückschnitt der Asphaltbefestigung sowie Säubern und Behandlung der Trennfläche.
Den Arbeitsraum bis auf Fräshorizont mit Asphalttragschichtmischgut AC 22 T S verfüllen und verdichten.
Vorhandene Kabelschachtabdeckung, unbrauchbares Material und dgl., einschließlich Asphaltaufbruch, Mauersteine, Beton, Mörtel, etc., aufladen und fachgerecht entsorgen.
Im Anschluss im Übergangsbereich zwischen Kabelschachtabdeckung und neuer Asphaltdecke eine Fuge gemäß ZTV Fug-StB herstellen.
Die Einbauanleitung des Herstellers zum Versetzen von Kabelschachtabdeckungen in Verkehrsflächen mit Asphaltbefestigung ist besonders zu beachten, Erschwernisse und Aufwendungen sind in den Einheitspreis einzurechnen.
Die Lieferung der neuen Kabelschachtabdeckung wird gesondert vergütet.
Kabelschacht-Typ:  70/70 cm i.L.
Außenmaß des Aufbruches: ca. 170 x 170 cm
Menge: 1,000 Stck

**06.20.0020 Kabelschachtabdeckung, 140/70 cm i.L. regulieren**
Kabelschachtabdeckung vom Kabelschacht der LSA in Asphaltbefestigung der Fahrbahn freilegen und ausbauen. Neue Kabelschachtabdeckung im Zuge der Deckenerneuerung fachgerecht auf vorhandenem gemauertem Kabelschacht der neuen Höhenlage entsprechend einbauen.
Aufbrucharbeiten zum Freilegen und dem Aufnehmen der Kabelschachtabdeckung ausführen.
Die vorhandene Asphaltbefestigung, i.M. 25 cm dick, im Bereich der Kabelschachtabdeckung aufnehmen.
Die vorhandene Abdeckung freistemmen und einschließlich der Untermauerung (in erforderlichem Maße lagenweise abtragen) ausbauen.
Die Auflageflächen des Mauerwerks und der Rahmenunterseite gründlich reinigen und befeuchten. Der Höhenausgleich zur Anschlussfläche erfolgt mit einer lastabtragenden Mörtelfuge.
Fugen glattstreichen. Es ist ein Mörtel gemäß DIN 19573 nach Herstellervorgaben zu verwenden. Die Dicke der Mörtelfuge darf 1 cm nicht unterschreiten und 3 cm nicht überschreiten.
Kabelschachtabdeckung in Verkehrsflächen sind planeben auf- zusetzen. Die Toleranz beträgt - 5 mm zwischen Rahmen und angrenzender Verkehrsfläche (neue Asphaltdecke).
Den durch den Aufbruch gestörten seitlichen ungebundenen Oberbau nachverdichten und soweit erforderlich mit geeignetem
Material ergänzen, einschließlich Rückschnitt der Asphaltbefestigung sowie Säubern und Behandlung der Trennfläche.
Den Arbeitsraum bis auf Fräshorizont mit Asphalttragschichtmischgut AC 22 T S verfüllen und verdichten.
Vorhandene Kabelschachtabdeckung, unbrauchbares Material und dgl., einschließlich Asphaltaufbruch, Mauersteine, Beton, Mörtel, etc., aufladen und fachgerecht entsorgen.
Im Anschluss im Übergangsbereich zwischen Kabelschachtabdeckung und neuer Asphaltdecke eine Fuge gemäß ZTV Fug-StB herstellen.
Die Einbauanleitung des Herstellers zum Versetzen von Kabelschachtabdeckungen in Verkehrsflächen mit Asphaltbefestigung ist besonders zu beachten, Erschwernisse und Aufwendungen sind in den Einheitspreis einzurechnen.
Die Lieferung der neuen Kabelschachtabdeckung wird gesondert vergütet.
Kabelschacht-Typ:  140/70 cm i.L.
Außenmaß des Aufbruches: ca. 240 x 170 cm
Menge: 2,000 Stck

**06.20.0030 Kabelschachtabdeckung, 70/70/20 cm i.L., Klasse D400 liefern**
Kabelschachtabdeckung, 70/70/20 cm i.L., Klasse D400, nach DIN EN 124 mit DIN 1229 (Aufsätze/Abdeckungen für Verkehrsflächen), Außenmaße: 89,8 cm x 83,4 cm, Z-Profil-Rahmen diagonal geteilte Deckel inklusive 2 Deckel ohne Entlüftung, zugelassen für Straßenverkehr (max. 100kN Radlast),
oder in gleichwertiger Rahmen- bzw. Deckelausführung, liefern.
Menge: 1,000 Stck

**06.20.0040 Kabelschachtabdeckung, 140/70/20 cm i.L., Klasse D400 liefern**
Kabelschachtabdeckung, 140/70/20 cm i.L., Klasse D400, nach DIN EN 124 mit DIN 1229 (Aufsätze/Abdeckungen für Verkehrsflächen), Außenmaße: 157,4 cm x 89,8 cm, Z-Profil-Rahmen diagonal geteilte Deckel inklusive 4 Deckel ohne Entlüftung, zugelassen für Straßenverkehr (max. 100kN Radlast),
oder in gleichwertiger Rahmen- bzw. Deckelausführung, liefern.
Menge: 2,000 Stck

#### Titel 06.30 Schieber-/Hydrantenkappen und Schachtabdeckungen (FW)

*Hinweis: Vorbemerkungen*
Schieberkappen, Hydrantenkappen, Tragplatten des Erdgas-/
Trinkwassernetzes sowie Schachtabdeckungen und Schmutzfänger des Fernwärmenetzes werden von der Stadtwerke Lünen GmbH gestellt.

Die Einbauteile sind bei der Stadtwerke Lünen GmbH,
Borker Straße 56-58, 44534 Lünen abzuholen.
Die daraus resultierenden Kosten sind in die Einheitspreise einzurechnen.

Die vorhandenen Einbauteile werden im Zuge der Deckenerneuerung ausgebaut bzw. im Bohrverfahren ausgetauscht.

Erschwernisse im Bereich von Einbauteilen, die sich bei der Freilegung, den Aufbruch- und Erdarbeiten, den Arbeiten für ungebundene Tragschichten sowie dem Einbau der Asphaltschichten ergeben, sind in die Einheitspreise einzurechnen.

Schachtabdeckungen des Fernwärmenetzes (FW)

Es kommen Schachtabdeckungen entsprechend den Vorgaben der Stadtwerke Lünen GmbH nach DIN EN 124-2, KIWA geprüft und gemäß den Anforderungen der Gütesicherung nach RAL-
GZ 692 zur Anwendung.

Für das "Schachtabdecksystem für Bohrverfahren" ist eine Zertifizierung als Einbaupartner des vom Auftragnehmer zu wählenden Systemanbieters nachzuweisen.

Prinzipdarstellung einer Schachtabdeckung, Klasse D400:
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
Außenmaß:  840 mm / 702 mm
Lichte Weite: 610 mm

**06.30.0010 Schieberkappe und Riechrohr ausbauen und entsorgen**
Schieberkappe in asphaltierten Flächen ausbauen. Schieberkappe in Asphaltbefestigung scharfkantig ausbohren bzw. scharfkantig rechteckig aufbrechen, D = 40 cm bzw. 55 x 55 cm und Tiefe bis 30 cm.
Vorhandene Asphaltbefestigung, i.M. 25 cm dick, im Bereich
der Kappe aufnehmen.
Vorhandene Kappe freistemmen und einschließlich Tragplatte ausbauen, ungebundene Tragschichten senkrecht ausheben,  einschließlich Erd- und Nebenarbeiten.
Aufbruchgut einschließlich bituminösem Material, eventuell vorhandener Umpflasterung, Rinnensteine, Beton, Mörtel, Kappe, Tragplatte, etc., aufladen und fachgerecht entsorgen.

Riechrohr aus Kunststoff, DN 25 bis DN 50, zur Gasaufspürung nach Angaben des Versorgungsträgers mit Sand verfüllen und überstehendes Riechrohr abschneiden und entsorgen.

Den durch den Aufbruch gestörten ungebundenen Oberbau nachverdichten und soweit erforderlich mit geeignetem Material ergänzen, einschließlich Rückschnitt der Asphaltbefestigung sowie Säubern und Behandlung der Trennfläche.
Aufbruchstelle bis auf Fräshorizont (-12 cm OK Fahrbahn) mit Asphalttragschichtmischgut AC 22 T S verfüllen und verdichten. Das Mischgut lagenweise mit einem Vibrationsstampfer, mit 16 cm breiter Fußplatte, ausreichend verdichten.

Außenmaß des Aufbruches: 55 x 55 cm bzw. Ø 40 cm

Hinweise des Versorgungsträgers, Stadtwerke Lünen GmbH, sind beim Ausbau der Kappe zu beachten.
Menge: 7,000 Stck

**06.30.0020 Schieberkappe in asphaltierten Flächen regulieren**
Schieberkappe in asphaltierten Flächen ausbauen. Schieberkappe in Asphaltbefestigung scharfkantig ausbohren bzw. scharfkantig rechteckig aufbrechen, D = 40 cm (55 cm) bzw.
55 x 55 cm und Tiefe bis 30 cm.
Vorhandene Asphaltbefestigung, i.M. 25 cm dick, im Bereich
der Kappe aufnehmen.
Vorhandene Kappe freistemmen und einschließlich Tragplatte ausbauen, ungebundene Tragschichten senkrecht ausheben,  einschließlich Erd- und Nebenarbeiten.
Aufbruchgut einschließlich bituminösem Material, eventuell vorhandener Umpflasterung, Rinnensteine, Beton, Mörtel, Kappe, Tragplatte, etc., aufladen und fachgerecht entsorgen.
Vorgefundenen Unterbau nachverdichten, soweit erforderlich mit geeignetem Material ergänzen und die Kappe der neuen Höhenlage entsprechend aufsetzen. Einbauteil neu in Mörtel setzen und auf Endhöhe nivellieren.
Das Festsetzen der Kappe erfolgt ausschließlich mit
Mörtel:  kunststoffvergütet, schnellhärtend, schrumpffrei,
  tausalzbeständig,
  Druckfestigkeit ca. 11 N/mm² nach 30 Minuten,
  ca. 55 N/mm² nach 7 Tagen
Arbeitsraum mit Gießmörtel in gleicher Qualität bis -8 cm von OK Asphaltdecke ausfüllen.
Die geschnittenen Kanten der Deckschicht reinigen und mit einem Voranstrich versehen.
Bituminöses Fugenband zur Asphaltkante und um die Schieberkappe einkleben.
In die Fläche um die Schachtabdeckung 8 cm Gussasphalt MA 11 S nach ZTV Asphalt-StB zweilagig einbauen und mit 12-15 kg/m² leicht bituminierter Gesteinskörnung 2/5 mm abstreuen und andrücken. Überschüssiges Abstreumaterial nach dem Erkalten des eingebauten Gussasphaltes abfegen, die Mischgutreste auf dem Kappendeckel entfernen und fachgerecht entsorgen.

Die Hersteller-Einbauhinweise zum Versetzen der Schieberkappen sind zu beachten, insbesondere in Straßenflächen mit Asphaltbefestigung.
Alle damit verbundenen Aufwendungen sind in den Einheitspreis einzurechnen.

Die Abholung der Kappe wird gesondert vergütet.

Außenmaß des Aufbruches: 55 x 55 cm bzw. Ø 40 cm (55 cm)

Hinweise des Versorgungsträgers, Stadtwerke Lünen GmbH, sind beim Einbau der Kappe zu beachten.
Menge: 1,000 Stck

**06.30.0030 Schieberkappe/Hydrantenkappe abholen**
Schieberkappe/Hydrantenkappe wird vom Versorgungsträger,
Stadtwerke Lünen GmbH, gestellt.
In Absprache mit dem AG bei der Stadtwerke Lünen GmbH, Borker Straße 56-58, 44534 Lünen abholen.

Entfernung: Hin- und Rückweg ca. 2,5 km.
Menge: 1,000 Stck

**06.30.0040 Vorhandene Schachabdeckungen aufnehmen und entsorgen**
Vorhandene Beton-Guss-Schachtabdeckungen, Klasse D, rund, mit Rahmen, Betonausgleichsringen und/oder Mauerwerkslagen der Schachtbauwerke des Fernwärmenetzes ausbauen und entsorgen.
Aufbrucharbeiten zum Freilegen und dem Aufnehmen der Schachtabdeckung ausführen.
Die vorhandene Asphaltbefestigung, i.M. 25 cm dick, im Bereich der Schachtabdeckung aufnehmen.
Die vorhandene Abdeckung freistemmen und einschließlich der Betonausgleichsringe bzw. Untermauerung (in erforderlichem Maße lagenweise abtragen) ausbauen.
Den durch den Aufbruch gestörten seitlichen ungebundenen Oberbau nachverdichten und soweit erforderlich mit geeignetem
Material ergänzen, einschließlich Rückschnitt der Asphaltbefestigung sowie Säubern und Behandlung der Trennfläche.
Den Arbeitsraum bis auf Fräshorizont (-12 cm) mit Asphalttragschichtmischgut AC 22 T S verfüllen und verdichten. Das Mischgut lagenweise mit einem Vibrationsstampfer, mit 16 cm breiter Fußplatte, ausreichend verdichten.
Vorhandene Schachtabdeckung, unbrauchbares Material und dgl., einschließlich Asphaltaufbruch, Betonteile, Mauersteine, Beton, Mörtel, etc., aufladen und fachgerecht entsorgen.

Schachtabdeckung:  Ø 840 mm // Ø 702 mm
Außenmaß des Aufbruches: 120 x 120 cm bzw. Ø 120 cm
Menge: 3,000 Stck

**06.30.0050 Schachtabdeckung DN 702 // 840 mm im Bohrverfahren DN 1100 mm einsetzen**
Schachtabdecksysteme für Bohrverfahren zur Baustelle liefern.
Abdecksystem mit integrierter Zentriervorrichtung zum Einbau der Schachtabdeckung nach den Asphaltarbeiten und mit einer eingebauten Reinigungsöffnung nach Vorgaben des Systemanbieters auf den Schachtkonus auflegen.
max. Tiefenlage des Systems: 28 cm
Lagenweise Zylinderanpassung beim Asphalteinbau. Provisorisches Schachtabdecksystem nach Einbau aller Lagen mittels Diamantbohrkrone DN 1100 mm ausbohren und scharfkantigen "Asphaltschnitt" herstellen.
Bohrkern ausheben, Asphalt entsorgen und Systeme und Bohrwandung säubern.
Schachtabdeckungsrahmen,Voll-Guss-Flanschrahmen, DN 702 // 840 mm säubern, ggf. entrosten und mit einer Haftbrücke vorstreichen. Schachtabdeckung in plastischen Mörtel (min. 15 mm dick) einsetzen und auf Endhöhe nivellieren.
Mörtel:  kunststoffvergütet, schnellhärtend, schrumpffrei,
  tausalzbeständig,
  Druckfestigkeit ca. 11 N/mm² nach 30 Minuten,
  ca. 55 N/mm² nach 7 Tagen
Arbeitsraum zwischen Bohrfuge und Schachtabdeckung mit Gießmörtel gleicher Qualität, wie zuvor beschrieben, bis Unterkante Asphalt ausfüllen.
Abdeckplatte, Schachtsohle und Berme und säubern.
Deckel einlegen und Schmutzfänger einhängen.
Die geschnittenen Kanten der Asphaltschichten reinigen und mit
einem Voranstrich versehen.
Arbeitsraum zwischen Asphalt und Schachtabdeckung mit
Asphaltmaterial lagenweise einbauen und verdichten.
Bituminöses Fugenband zur Asphaltkante und um die Schachtabdeckung einkleben.
In die Fläche um die Schachtabdeckung 4 cm Gussasphalt MA 11 S nach ZTV Asphalt-StB einbauen und mit 12-15 kg/m² leicht bituminierter Gesteinskörnung 2/5 mm abstreuen und andrücken. Überschüssiges Abstreumaterial nach dem Erkalten des eingebauten Gussasphaltes abfegen, die Mischgutreste auf dem Schachtdeckel entfernen und fachgerecht entsorgen.

Die Hersteller-Einbauhinweise zum Versetzen der Schachtabdeckung sind zu beachten, insbesondere in Straßenflächen mit Asphaltbefestigung.
Alle damit verbundenen Aufwendungen sind in den Einheitspreis einzurechnen.
Während der Bauzustände sind die Schachteinstiege durch Abdeckbleche abzusichern.

Die Abholung der Schachtabdeckung DN 702 // 840 mm wird gesondert vergütet.

Der Einbau und die Lieferung von Schacht-Auflageringen (Ausgleichsringen) wird gesondert über die Positionen 06.40.0040 bis 06.40.0090 vergütet.

Systemanbieter "Schachtabdecksystem für Bohrverfahren":

SHARK-eye, www.SHARK-eye.de, info@shark-eye.de
Telefon 0231/9882-106, Fax 0231/9882-200

oder gleichwertiger Systemanbieter mit folgender Mindestanforderung:
- Verwendung einer Diamantbohrkrone ≤ DN 1100 mm zur Herstellung einer scharfkantigen Bohrfuge/-wandung
 (keine Fräskrone!)

Systemanbieter:
'.........................................................................................'
Menge: 3,000 Stck

**06.30.0060 Schachtabdeckung DN 702 // 840 mm abholen**
Schachtabdeckung, Klasse D400, entsprechend DIN EN 124-2, KIWA geprüft und gemäß Anforderungen der Gütesicherung nach RAL-GZ 692, Flanschrahmen-Außenmaße 702 // 840 mm, lichte Weite 610 mm, tagwasserdicht, rückstausicher, geruchs- und gasdicht bei Kanal-/Fäkalgasen, mit 3 Verschraubungen.

Voll-Guss-Flanschrahmen, lichte Weite 610mm, rund, Rahmenhöhe 100mm, die Einstiegsöffnung wird durch die Schraubverschlüsse um ca. 55 mm reduziert.
Voll-Guss-Deckel, rund, tagwasserdicht und rückstausicher bis 2 bar, mit öl- und benzinbeständiger NBR-Dichtung, mit 3 Verschraubungen, Vierkant-Edelstahlschraube M 20 x 58 mm.

Hersteller/Typ gemäß Vorgaben:
Stadtwerke Lünen GmbH

MeierGuss Schachtabdeckung, Klasse D400, rund, Ausführung mit Flanschrahmen, tagwasserdicht und rückstausicher
Art.-Nr. 104163/1

oder gleichwertig

Schachtabdeckung wird vom Versorgungsträger, Stadtwerke Lünen GmbH, gestellt.
In Absprache mit dem AG bei der Stadtwerke Lünen GmbH, Borker Straße 56-58, 44534 Lünen abholen.

Entfernung: Hin- und Rückweg ca. 2,5 km.
Menge: 3,000 Stck

#### Titel 06.40 Schachtabdeckungen (MW)

*Hinweis: Vorbemerkungen*
Vorhandene Beton-Guss-Schachtabdeckungen, Klasse D, werden im Zuge der Deckenerneuerung im Bohrverfahren ausgetauscht.

Die Erschwernisse im Bereich von Schächten, die sich bei der Freilegung, den Aufbruch- und Erdarbeiten, den Arbeiten für ungebundene Tragschichten sowie dem Einbau der Asphaltschichten ergeben, sind hier miteinzukalkulieren.

Schachtabdeckungen der Mischwasserkanalisation (SW)

Es kommen Schachtabdeckungen entsprechend den Vorgaben des Stadtbetriebes Abwasserbeseitigung Lünen AöR nach DIN EN 124-2, KIWA geprüft und gemäß den Anforderungen der Gütesicherung nach RAL-GZ 692 zur Anwendung.

Für das "Schachtabdecksystem für Bohrverfahren" ist eine Zertifizierung als Einbaupartner des vom Auftragnehmer zu wählenden Systemanbieters nachzuweisen.

Prinzipdarstellung einer Schachtabdeckung, Klasse D400:
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Außenmaß:  785 mm
Lichte Weite: 610 mm
Innenmaß: 625 mm

**06.40.0010 Vorhandene Schachabdeckungen aufnehmen und entsorgen**
Vorhandene Beton-Guss-Schachtabdeckung, Klasse D, rund, mit Rahmen, Betonausgleichsringen und/oder Mauerwerkslagen ausbauen und entsorgen.
Aufbrucharbeiten zum Freilegen und dem Aufnehmen der Schachtabdeckung ausführen.
Die vorhandene Asphaltbefestigung, i.M. 25 cm dick, im Bereich der Schachtabdeckung aufnehmen.
Die vorhandene Abdeckung freistemmen und einschließlich der Betonausgleichsringe bzw. Untermauerung (in erforderlichem Maße lagenweise abtragen) ausbauen.
Den durch den Aufbruch gestörten seitlichen ungebundenen Oberbau nachverdichten und soweit erforderlich mit geeignetem
Material ergänzen, einschließlich Rückschnitt der Asphaltbefestigung sowie Säubern und Behandlung der Trennfläche.
Den Arbeitsraum bis auf Fräshorizont (-12 cm) mit Asphalttragschichtmischgut AC 22 T S verfüllen und verdichten. Das Mischgut lagenweise mit einem Vibrationsstampfer, mit 16 cm breiter Fußplatte, ausreichend verdichten.
Vorhandene Schachtabdeckung, unbrauchbares Material und dgl., einschließlich Asphaltaufbruch, Mauersteine, Beton, Mörtel, etc., aufladen und fachgerecht entsorgen.

Schachtabdeckung:  Ø 785 mm
Außenmaß des Aufbruches: 120 x 120 cm bzw. Ø 120 cm
Menge: 7,000 Stck

**06.40.0020 Schachtabdeckung DN 625 / 785 mm im Bohrverfahren DN 850 mm einsetzen**
Schachtabdecksysteme für Bohrverfahren zur Baustelle liefern.
Abdecksystem mit integrierter Zentriervorrichtung zum Einbau der Schachtabdeckung nach den Asphaltarbeiten und mit einer eingebauten Reinigungsöffnung nach Vorgaben des Systemanbieters auf den Schachtkonus auflegen.
max. Tiefenlage des Systems: 28 cm
Lagenweise Zylinderanpassung beim Asphalteinbau. Provisorisches Schachtabdecksystem nach Einbau aller Lagen mittels Diamantbohrkrone DN 850 mm ausbohren und scharfkantigen "Asphaltschnitt" herstellen.
Bohrkern ausheben, Asphalt entsorgen und Systeme und Bohrwandung säubern.
Schachtabdeckungsrahmen DN 625 / 785 mm säubern, ggf. entrosten und mit einer Haftbrücke vorstreichen. Schachtrahmen in plastischen Mörtel (min. 15 mm dick) einsetzen und auf Endhöhe nivellieren.
Mörtel:  kunststoffvergütet, schnellhärtend, schrumpffrei,
  tausalzbeständig,
  Druckfestigkeit ca. 11 N/mm² nach 30 Minuten,
  ca. 55 N/mm² nach 7 Tagen
Arbeitsraum zwischen Bohrfuge und Schachtrahmen mit Gießmörtel gleicher Qualität, wie zuvor beschrieben, bis 40 mm unter Oberkante Asphaltdeckschicht ausfüllen.
Schachtsohle und Berme säubern.
Deckel einlegen und Schmutzfänger einhängen.
Einbau einer plastoelastischen wasserdichten Oberfläche im
Heißeinbau, 40 mm dick,
im Bereich des Arbeitsraumes, Druckfestigkeit ca. 10 N/mm², optisch angepasst zur Asphaltfläche.

Die Hersteller-Einbauhinweise zum Versetzen der Schachtabdeckung sind zu beachten, insbesondere in Straßenflächen mit Asphaltbefestigung.
Alle damit verbundenen Aufwendungen einschließlich das Entfernen der Sollbruchstelle im Bereich der Öffnungstasche nach Aufforderung durch den Auftraggeber sind in den Einheitspreis einzurechnen.
Während der Bauzustände sind die Schachteinstiege durch Abdeckbleche abzusichern.

Die Lieferung der Schachtabdeckung DN 625 / 785 mm wird gesondert vergütet.

Systemanbieter "Schachtabdecksystem für Bohrverfahren":

SHARK-eye, www.SHARK-eye.de, info@shark-eye.de
Telefon 0231/9882-106, Fax 0231/9882-200

oder gleichwertiger Systemanbieter mit folgenden Mindestanforderungen:
- Einsatz einer Diamantbohrkrone DN 850 mm zur Herstellung einer scharfkantigen Bohrfuge/-wandung (keine Fräskrone!)
- Begrenzung der Arbeitsraumbreite: ≤ 32,5 mm

Systemanbieter:
'.........................................................................................'
Menge: 7,000 Stck

**06.40.0030 Schachtabdeckung DN 625 / 785 mm liefern**
Schachtabdeckung, Klasse D400, entsprechend DIN EN 124-2, DIN 1229, DIN 19572 und den UVV-Vorschriften, KIWA geprüft und gemäß den Anforderungen der Gütesicherung nach RAL-
GZ 692, lichte Weite 610 mm, Innenmaß 625 mm Außenmaß 785 mm, mit Ventilation, mit austauschbaren dämpfenden Einlagen MEIPREN, mit MEISTEP und mit MEISILENCE.
Beton-Guss-Rahmen mit durchgängiger Gussschürze, rund, Rahmenhöhe 160 mm.
Im Rahmen integrierte unlösbar verbundene Aufnahmebuchse MEISTEP für eine runde Haltestange (Einstiegshilfe) mit einem Durchmesser von 38 mm, mit austauschbarer dämpfender Einlage MEIPREN.
Beton-Guss-Deckel, rund, mit Ventilation, mit austauschbarer dämpfender Einlage MEIPREN, mit seitlicher Einlage MEISILENCE im Deckel zur horizontalen Dämpfung des Deckels im Rahmen.

Hersteller/Typ gemäß Vorgaben:
Stadtbetrieb Abwasserbeseitigung Lünen AöR

MeierGuss Schachtabdeckung Klasse D400
Standard PLUS
Art.-Nr. 114373

oder gleichwertig liefern.

Hersteller/Typ:
'.........................................................................................'
Menge: 7,000 Stck

**06.40.0040 Schacht-Auflagering DN 625 mm einbauen**
Neuen Schacht-Auflagering (Ausgleichsring) bedarfsgemäß in plastischen Auflagermörtel höhengerecht einsetzen und Arbeitsraum mit Gießmörtel verfüllen,
Lagerfuge: mind. 15 mm dick
Mörtel:  kunststoffvergütet, schnellhärtend, schrumpffrei,
  tausalzbeständig,
  Druckfestigkeit ca. 11 N/mm² nach 30 Minuten,
  ca. 55 N/mm² nach 7 Tagen
Bauhöhe: 4 cm, 6 cm, 8 cm, 10 cm oder 12 cm
Vergütet wird pro Auflagering das Herstellen einer Lagerfuge und das Verfüllen des Arbeitsraumes mit Gießmörtel in gleicher Qualität.
Die Lieferung der Auflageringe wird gesondert vergütet.
Menge: 28,000 Stck

**06.40.0050 Schacht-Auflagering DN 625 mm, Bauhöhe 40 mm liefern**
Schacht-Auflagering (Ausgleichsring) aus Beton nach DIN 4034, Teil 2, liefern.
Bauteil: Auflagering (AR)
Nennweite: DN 625 mm
Bauhöhe: 40 mm
Menge: 10,000 Stck

**06.40.0060 Schacht-Auflagering DN 625 mm, Bauhöhe 60 mm liefern**
Schacht-Auflagering (Ausgleichsring) aus Beton nach DIN 4034, Teil 2, liefern.
Bauteil: Auflagering (AR)
Nennweite: DN 625 mm
Bauhöhe: 60 mm
Menge: 8,000 Stck

**06.40.0070 Schacht-Auflagering DN 625 mm, Bauhöhe 80 mm liefern**
Schacht-Auflagering (Ausgleichsring) aus Beton nach DIN 4034, Teil 2, liefern.
Bauteil: Auflagering (AR)
Nennweite: DN 625 mm
Bauhöhe: 80 mm
Menge: 6,000 Stck

**06.40.0080 Schacht-Auflagering DN 625 mm, Bauhöhe 100 mm liefern**
Schacht-Auflagering (Ausgleichsring) aus Beton nach DIN 4034, Teil 2, liefern.
Bauteil: Auflagering (AR)
Nennweite: DN 625 mm
Bauhöhe: 100 mm
Menge: 2,000 Stck

**06.40.0090 Schacht-Auflagering DN 625 mm, Bauhöhe 120 mm liefern**
Schacht-Auflagering (Ausgleichsring) aus Beton nach DIN 4034, Teil 2, liefern.
Bauteil: Auflagering (AR)
Nennweite: DN 625 mm
Bauhöhe: 120 mm
Menge: 2,000 Stck

### Bereich 07 Markierungsarbeiten

*Hinweis: Vorbemerkungen*
Fahrbahnmarkierungen gemäß RMS und ZTV M liefern und herstellen.
Fahrbahnmarkierung gemäß RMS und ZTV M mit folgenden
Anforderungen an die Nachtsichtbarkeit bei Abnahme:
- R 4 und RW 3

Bei den Fahbahnmarkierungen sind folgende Markierungsstoffe zu berücksichtigen:
Längsmarkierungen (einschließlich Sperrflächenränder):
- Thermoplastische Masse, Typ II mit grobem Nachstreumittel,
Verkehrsklasse P 7, Überrollbarkeitsklasse ≥ T2
Quermarkierungen:
- Thermoplastische Masse, Typ II mit grobem Nachstreumittel,
Verkehrsklasse P 7, Überrollbarkeitsklasse ≥ T2
Pfeile, Buchstaben und Ziffern:
- Thermoplastische Masse, Typ II mit grobem Nachstreumittel,
Verkehrsklasse P 7, Überrollbarkeitsklasse ≥ T2
- Thermoplastik, vorgefertigt, Typ II, Verkehrsklasse P 7
Schrägstrichgatter der Sperrfläche:
- Thermoplastische Masse, Typ II mit grobem Nachstreumittel,
Verkehrsklasse P 6, Überrollbarkeitsklasse ≥ T2
Radfahrstreifenbeschichtungen:
- Kaltplastikmasse (Reibeplastik), Griffigkeit ≥ 60 SRT-Einheiten (Griffigkeitsklasse S4, DIN EN 1436) im Neuzustand
Piktogramme (Fahrrad):
- Thermoplastik, vorgefertigt, zusätzlich grobes Nachstreumittel (Typ II), Verkehrsklasse P 7

Das ausführende Unternehmen muss über eine Zertifizierung
gemäß ZTV M verfügen.
Die Markierungen sind mit Vormarkierungen auszuführen.

Bei Ausführung von Verkehrsfreigabemarkierungen entfällt die Vormarkierung bei der Endmarkierung.
Die Verkehrsfreigabemarkierung und die Endmarkierung sind
aufeinander bzgl. der Zwischenhaftung abzustimmen und von
einem Hersteller zu beziehen.

#### Titel 07.10 Vorbereitende Arbeiten

**07.10.0010 Dokumentation und Darstellung der vorhandenen Markierung**
Vorhandene Markierung vor Beginn der Straßenbaumaßnahme vor Ort vermessungstechnisch aufnehmen.
Fertigung eines Markierungsplans für die Wiederherstellung dieser Markierung nach Abschluss des Deckenbaus.
Der Markierungsplan muss den Detaillierungsgrad einer Ausführungsplanung - analog Leistungsphase 5 gemäß § 46 HOAI - besitzen und alle für die Ausführung notwendigen Einzel- angaben einschließlich Detailzeichnungen in den erforderlichen Maßstäben enthalten. Dabei sind auch Bauzwischenzustände zu berücksichtigen.
Der Ausführungsplan ist dem Fachbereich Mobilitätsplanung und Verkehrslenkung in dreifacher Ausfertigung mindestens zwei Wochen vor Ausführung vorzulegen.
Der AG behält sich vor, Änderungen im Markierungsplan vorzunehmen.
Diese Änderungen sind in den Markierungsplan einzuarbeiten.
Der Markierungsplan ist dem AG nach Abschluss der Arbeiten digital im dwg-/dxf-Format zu übergeben.
Menge: 1,000 Stck

**07.10.0020 An- und Abfahrt der Markierungskolonne**
Grundpauschale für die An- und Abfahrt zur Durchführung der Markierungsarbeiten.
Die Arbeiten sind in drei Bauphasen durchzuführen.
Die Vergütung erfolgt einmal pro Bauphase.
Menge: 3,000 Stck

**07.10.0030 Durchlaufende Linien für die Erstmarkierung einmessen und anzeichnen**
Durchlaufende Linien für die Erstmarkierung nach Plan oder Angabe des Auftraggebers einmessen und anzeichnen.
Menge: 610,000 m

**07.10.0040 Unterbrochene Linien für die Erstmarkierung einmessen und anzeichnen**
Unterbrochene Linien für die Erstmarkierung nach Plan oder Angabe des Auftraggebers einmessen und anzeichnen.
Menge: 1167,000 m

**07.10.0050 Wartelinien, Fußgänger- und Radwegfurten vormarkieren und einmessen**
Wartelinien, 0,50 m, 0,50 / 0,25 (Verhältnis Strich / Lücke), Fußgängerfurten, 0,12 m, 0,50 / 0,20 (Verhältnis Strich / Lücke), und Radwegfurten/Radfahrstreifen, 0,25 m, 0,50 / 0,20 (Verhältnis Strich / Lücke), vormarkieren und einmessen.
Gesamtlängen (einschließlich Strich / Lücke):
Wartelinien: 24 m (16 m / 8 m)
Fußgängerfurten: 130 m (93 m / 37 m)
Radwegfurten/Radfahrstreifen: 303 m (217 m / 86 m)
Menge: 457,000 m

**07.10.0060 Pfeile, Buchstaben, Ziffern und Piktogramme einmessen und anzeichnen**
Pfeilzeichen, Buchstaben, Ziffern und Piktogramme für die Erstmarkierung nach Plan oder Angabe des Auftraggebers einmessen und anzeichnen.
Menge: 68,000 Stck

**07.10.0070 Vorhandene Markierungen entfernen**
Markierungen aller Art, Längs-, Quermarkierung, Pfeile, Buchstaben und Ziffern, angrenzend an die Ausbaubereiche nach Angabe des AG schonend entfernen und beseitigen.
Markierungsstoffart: Heiß- oder Kaltplastik von Oberflächen aller Art
Entfernen für die Erneuerung der Markierung durch Feinfräsen bzw. Wasserstrahlen.
Markierungsabfall aufnehmen und der Verwertung nach Wahl des AN zuführen.
Abgerechnet wird die Grundfläche der appllizierten Markierung, bei Pfeilen, Buchstaben und Ziffern wird eine rechteckige Fläche entsprechend der äußeren Begrenzungslinien der einzelnen Elemente gebildet.

Demarkierung in Bauphase 2.1:
- Merschstraße (Neugestaltung der Markierung)
- Kurt-Schumacher-Straße (Buchstabe und Ziffern)

Demarkierung von Schmalstrichen: ca. 5 m²
Demarkierung von Breitstrichen: ca. 13 m²
Demarkierung von Buchstaben/Ziffern: ca. 2 m²
Menge: 20,000 m2

**07.10.0080 Verkehrssicherung außerhalb der Vollsperrung gemäß Regeplan B IV/1**
*** Pauschalposition
Zusätzliche Verkehrssicherung gemäß Regeplan B IV/1 angrenzend an die Vollsperrung in der Merschstraße während Demarkierungs- und Markierungsarbeiten durchführen.
Einrichtungen zur Verkehrssicherung und Verkehrsregelung nach StVO bei Arbeitsstellen kürzerer Dauer unter Aufrecht- erhaltung des Verkehrs mehrmals aufbauen, ständig unter- halten, betreiben und entsprechend des Baufortschrittes umsetzen sowie abbauen.
Das Einholen der verkehrsrechtlichen Anordnung erfolgt in Verbindung mit der Antragstellung für Bauphase 2.1 und wird nicht gesondert vergütet.
Bereich: vom Ausbauende Merschstraße bis Verkehrsinseln
Menge: 1,000 psch

#### Titel 07.20 Linien

**07.20.0010 Durchlaufende Linien, 12 cm, aus Thermoplastik herstellen**
Durchlaufende Linien, Schmalstrich 12 cm breit, aus weißer thermoplastischer Masse -reflektierend-, 3 mm dick aufgelegt, herstellen.
Menge: 195,000 m

**07.20.0020 Unterbrochene Linien, 12 cm, aus Thermoplastik herstellen**
Unterbrochene Linien, Schmalstrich 12 cm breit, aus weißer thermoplastischer Masse -reflektierend-, 3 mm dick aufgelegt, herstellen.
S 3/3 = ca. 522 m
S 1,5/1,5 = ca. 132 m
Menge: 327,000 m

**07.20.0030 Durchlaufende Linien, 25 cm, aus Thermoplastik herstellen**
Durchlaufende Linien, Breitstrich 25 cm breit, aus weißer thermoplastischer Masse -reflektierend-, 3 mm dick aufgelegt, herstellen.
Menge: 275,000 m

**07.20.0040 Unterbrochene Linien, 25 cm, aus Thermoplastik herstellen**
Unterbrochene Linien, Breitstrich 25 cm breit, aus weißer thermoplastischer Masse -reflektierend-, 3 mm dick aufgelegt, herstellen.
B 3/3 = 354 m
B 1,5/1,5 = 159 m
Schrägstrichgatter = 40 m
Menge: 297,000 m

**07.20.0050 Durchlaufende Linien, 50 cm, aus Thermoplastik herstellen**
Durchlaufende Linien, 50 cm breit, Haltlinien und Zebrastreifen, aus weißer thermoplastischer Masse -reflektierend-, 3 mm dick aufgelegt, herstellen.
Haltlinien = 80 m
Zebrastreifen = 20 m
Menge: 100,000 m

**07.20.0060 Unterbrochene Linien, 50 cm, aus Thermoplastik herstellen**
Unterbrochene Linien, 50 cm breit, Wartelinien, aus weißer thermoplastischer Masse -reflektierend-, 3 mm dick aufgelegt, herstellen.
Strichbreite: 0,50 m
Verhältnis Strich / Lücke (m): 0,50 / 0,25
Wartelinien = 24 m (16 m / 8 m)
Menge: 16,000 m

**07.20.0070 Fußgängerfurten, 12 x 50 cm, aus Thermoplastik herstellen**
Fußgängerfurten,12 x 50 cm, aus weißer thermoplastischer Masse -reflektierend-, 3 mm dick aufgelegt, herstellen.
Strichbreite: 0,12 m
Verhältnis Strich / Lücke (m): 0,50 / 0,20
Fußgängerfurten = 130 m (93 m / 37 m)
Menge: 93,000 m

**07.20.0080 Radwegfurten, 25 x 50 cm, aus Thermoplastik herstellen**
Radwegfurten/Radfahrstreifen, 25 x 50 cm, aus weißer thermoplastischer Masse -reflektierend-, 3 mm dick aufgelegt, herstellen.
Strichbreite: 0,25 m
Verhältnis Strich / Lücke (m): 0,50 / 0,20
Radwegfurten/Radfahrstreifen = 303 m (217 m / 86 m)
Menge: 217,000 m

#### Titel 07.30 Pfeile

**07.30.0010 Pfeilzeichen, geradeaus, aus Thermoplastik herstellen**
Pfeilzeichen, 5 m lang, Grundform 1, geradeaus, aus weißer thermoplastischer Masse -reflektierend-, 3 mm dick aufgelegt, herstellen.
Menge: 24,000 Stck

**07.30.0020 Pfeilzeichen, geradeaus und links ab, aus Thermoplastik herstellen**
Pfeilzeichen, 5 m lang, Grundform 2, geradeaus und links ab, aus weißer thermoplastischer Masse -reflektierend-, 3 mm dick aufgelegt, herstellen.
Menge: 1,000 Stck

**07.30.0030 Pfeilzeichen, geradeaus und rechts ab, aus Thermoplastik herstellen**
Pfeilzeichen, 5 m lang, Grundform 3, geradeaus und rechts ab, aus weißer thermoplastischer Masse -reflektierend-, 3 mm dick aufgelegt, herstellen.
Menge: 3,000 Stck

**07.30.0040 Pfeilzeichen, links ab, aus Thermoplastik herstellen**
Pfeilzeichen, 5 m lang, Grundform 4, links ab, aus weißer thermoplastischer Masse -reflektierend-, 3 mm dick aufgelegt, herstellen.
Menge: 8,000 Stck

**07.30.0050 Pfeilzeichen, rechts ab, aus Thermoplastik herstellen**
Pfeilzeichen, 5 m lang, Grundform 5, rechts ab, aus weißer thermoplastischer Masse -reflektierend-, 3 mm dick aufgelegt, herstellen.
Menge: 9,000 Stck

**07.30.0060 Pfeilzeichen, links und rechts ab, aus Thermoplastik herstellen**
Pfeilzeichen, 5 m lang, Grundform 6, links und rechts ab, aus weißer thermoplastischer Masse -reflektierend-, 3 mm dick aufgelegt, herstellen.
Menge: 1,000 Stck

#### Titel 07.40 Buchstaben und Ziffern

**07.40.0010 Buchstaben aus Thermoplastik herstellen**
Buchstaben, vorgefertigt aus Thermoplastik -reflektierend-,
3 mm dick aufgelegt, herstellen.
Thermoplastik zur Erhöhung der Nachtsichtbarkeit zusätzlich mit zertifiziertem Nachstreumittel des Herstellers verarbeiten (Typ II).
Buchstabe: B
Höhe: 4000 mm
Farbe: RAL 9016 weiß
Hersteller:
'.........................................................................................'
Materialbezeichnung:
'.........................................................................................'
Menge: 1,000 Stck

**07.40.0020 Ziffern aus Thermoplastik herstellen**
Ziffern, vorgefertigt aus Thermoplastik -reflektierend-, 3 mm dick aufgelegt, herstellen.
Thermoplastik zur Erhöhung der Nachtsichtbarkeit zusätzlich mit zertifiziertem Nachstreumittel des Herstellers verarbeiten (Typ II).
Ziffer: 5 (1 Stck)
Ziffer: 4 (1 Stck)
Höhe: 4000 mm
Farbe: RAL 9016 weiß
Hersteller:
'.........................................................................................'
Materialbezeichnung:
'.........................................................................................'
Menge: 2,000 Stck

#### Titel 07.50 Radwegbeschichtung und Piktogramme

**07.50.0010 Untergrundvorbehandlung Asphalt**
Fläche für Beschichtung auf Anordnung des AG schonend reinigen und trocknen; Maßnahmen zur Haftungsverbesserung gemäß Herstellervorgaben durchführen und ggfs. Aufbringen einer High-Solid-Farbe (zum Beispiel bei Rollplastik), um ein Durchbluten zu verhindern.
Kehrgut aufnehmen und fachgerecht entsorgen.
Abgerechnet wird die beschichtete Fläche [m²].
Übermessen werden:
- Aussparungen und Einbauten ≤ 1 m² Einzelgröße
- Schienen, Fugen, Nähte
Menge: 270,000 m²

**07.50.0020 Beschichtung für Radwege herstellen**
Beschichtung für Radwege, Radfahrstreifen, Schutzstreifen auf der Fahrbahn randscharf herstellen. Losen Schmutz von der zu beschichtenden Fläche entfernen, Kehrgut aufnehmen und fachgerecht entsorgen.
Markierungsstoffart:
Reibeplastik aus lösemittelfreiem, mehrkomponentigem, reaktivem System aus zwei Komponenten, für die Flächenbeschichtung dauerflexibel modifiziert
Farbe:
RAL 3020 - verkehrsrot (für Radwege auf der Fahrbahn)
Farbortbereich der roten Beschichtung gemäß den Empfehlungen zur farblichen Ausführung roter Einfärbungen (Bundesanstalt für Straßenwesen, 2020)

Reibeplastik gegebenenfalls mit zusätzlichem Nachstreumittel
Griffigkeit:
≥ 60 SRT (Griffigkeitsklasse S4, DIN EN 1436) im Neuzustand;
≥ 55 SRT-Einheiten (Griffigkeitsklasse S3, DIN EN 1436) im Gebrauchszustand (im Sinne der ZTV M)

Beschichtung auf Asphaltdeckschichten aus Asphaltbeton, Splittmastixasphalt und Gussasphalt oder Beton:
Breite der Beschichtung: i. M. 130 cm
Schichtdicke: mindestens 3 mm
Hersteller:
'.........................................................................................'
Materialbezeichnung:
'.........................................................................................'

Schächte, Schieber und Einbauten sind zu schützen und von der Beschichtung auszunehmen.

Abgerechnet wird die beschichtete Fläche [m²].
Übermessen werden:
- Aussparungen und Einbauten ≤ 1 m² Einzelgröße
- Schienen, Fugen, Nähte

Reibeplastik gleichmäßig verteilt aufbringen, einschließlich Vormarkierung. Die neue Markierung muss nach dem Erhärten sofort befahrbar sein.

Bereich:
Radwege, Radfahrstreifen und Schutzstreifen nach Angaben des AG bzw. gemäß Markierungsplan beschichten.
Die Ausführung erfolgt in drei Bauphasen.
Die Gesamtfläche setzt sich aus nicht zusammenhängenden Einzelflächen unterschiedlicher Größen zusammen.
Menge: 270,000 m²

**07.50.0030 Piktogramm, Fahrrad, 1300 x 1000 mm, aus Thermoplastik herstellen**
Piktogramme, Fahrradsymbol gemäß RMS, linksweisend und rechtsweisend, vorgefertigt aus Thermoplastik -reflektierend-,
3 mm dick aufgelegt, auf der Radwegbeschichtung herstellen.
Thermoplastik zur Erhöhung der Nachtsichtbarkeit zusätzlich mit zertifiziertem Nachstreumittel des Herstellers verarbeiten (Typ II).
Größe: 1300 x 1000 mm
Farbe: RAL 9016 weiß
Hersteller:
'.........................................................................................'
Materialbezeichnung:
'.........................................................................................'
Menge: 10,000 Stck

**07.50.0040 Piktogramm, Fahrrad, 800 x 900 mm, aus Thermoplastik herstellen**
Piktogramme, Fahrradsymbol gemäß RMS, linksweisend, vorgefertigt aus Thermoplastik -reflektierend-,
3 mm dick aufgelegt, auf der Radwegbeschichtung herstellen.
Thermoplastik zur Erhöhung der Nachtsichtbarkeit zusätzlich mit zertifiziertem Nachstreumittel des Herstellers verarbeiten (Typ II).
Größe: 800 x 900 mm
Farbe: RAL 9016 weiß
Hersteller:
'.........................................................................................'
Materialbezeichnung:
'.........................................................................................'
Menge: 10,000 Stck
